# Elektrotechnik
Angebotsaufforderung (GAEB 90, DA83)
Vergabenummer: BER-L-30023924
Währung: EUR
Auftraggeber: JVA Nord-Brandenburg Teilanstalt Wriezen

## Tür-/Torsteuerung Pforte Elektrotechnik
Datum: 24.02.26

### 01 456 - Gefahrenmelde- und Alarmanlagen

#### 01.01 KG456.1 - Einbruchmeldeanlage / Gefahrenmeldeanlage

*Hinweis*
Zentralentechnik: ESSER 5008

Die Zentralentechnik sowie die Komponenten
(Meldergruppenmodule, Magent- und Riegelkontakte, etc.)

für die EMA-Überwachung werden vollständig erneuert.

Die EMA in der Pforte ist über eine Stichleitung an die
Hauptzentrale in der Sicherheitszentrale angebunden und
überwacht.
Der Gebäudeverteiler mit Überspannungsschutz befindet
sich im Flurbereich. Die Verschlussüberwachung und
Scharfschaltung der Türbereiche erfolgt durch eine
Kombination aus Magnetkontakt und einer
Schließriegelüberwachung im
Schließblech.

Für die Aufschaltung der Melder ist an jedem Türbereich
ein Meldegruppenmodul installiert. Die
Meldegruppenmodule sind unter Putz in der
Nähe der Türen in Installationsdosen montiert und mit
schraubbaren Abdeckplatten verschlossen.

Die Pforte wird von der EMZ des Verwaltungsgebäudes/der
Sicherheitszentrale abgetrennt und separat durch eine
neue Zentrale überwacht.
Die neue EMZ der Pforte wird durch eine TCP/IP
Verbindung an das Zuko-Zellenruf Gemos angebunden.

Leitungsnetz
Das bestehende Leitungsnetzte der ELT und NT-Leitungen
wird beibehalten. Vor der
Ausführung der Maßnahme wird der Zustand der
strukturierten Verkabelung durch eine sachkundige Firma
überprüft.
Zusätzlich sind die Leitungswege aufgrund mangelnder
Dokumentation zu ergründen. Die Erneuerung des
Leitungsnetztes hat einen
erheblichen baulichen, organisatorischen und
finanziellen Aufwand zur Folge und wird daher nicht
betrachtet.
Die Kosten für die Überprüfung des Leitungsnetzes und
Aufklärungsarbeiten sind in der Kostenschätzung
aufgeführt.

Hierbei ist die MLAR für das Verlegen von Leitungen in
Flucht und Rettungswegen zu beachten. Gegeben falls
sind ist auf dieser Grundlage die
Leitungsverlegung in Teilbereichen anzupassen. Kabel
und Leitungen, die durch Flucht und Rettungswege führen
sind unter Putz oder in geeigneten I30 Kanälen zu
führen. Ebenfalls relevant ist
Bauprodukteverordnung (BauPVo) von 2017, mit
Kennzeichnungspflicht von Kabel und Leitungen. Bei
Weiterverwendung der Leitungen müssen Datenblätter
ermittelt,
sowie die Leitungswege und Klemmstellen vollständig
aufgeklärt werden. Unter dieser Voraussetzung entfällt
die Anforderung gem. BauPVo weil die Leitungswege
nachgewiesen und die Leitungen deutlich vor 2017 in
Verkehr gebracht wurden.

Überspannungsschutz
Die strukturierte Verkabelung für die Anbindung der
Einbruchmeldeüberwachung bedarf keines
Überspannungsschutzes,
da für diese kein Zonenübertritt im Sinne der DIN EN 62
305-4 geplant ist.

Stromversorgung
Die Auswerteeinheiten werden über das BUS-System mit
der Betriebsspannung versorgt, es sind keine weiteren
Maßnahmen erforderlich. Für die Versorgung der
neuen Einbruchmeldezentrale in der Pforte wird eine
Zuleitung mit Festanschluss von Unterverteilung
verlegt.

Bauliche Maßnahmen
Für die Erneuerung der Tür-, Tor- und
Schleusensteuerung ist in der Pforte, für den Austausch
der Komponenten zur Bestandsaufklärung und ggf.
nachverlegen
von Leitungen, das Öffnen von Deckenbereichen
erforderlich. Zusätzlich ist das Nachsetzen von
Revisionsöffnungen, das Einbringen von Durchbrüchen
sowie
Demontagearbeiten der alten Anlagentechnik vorgesehen.

Dokumentation
Es stehen keine Revisionsunterlagen aus der Zeit der
Errichtung zur Verfügung.
Die vorhandenen Schemen der sicherheitstechnischen
Anlagen entsprechen aufgrund von ständigen
Modernisierungsmaßnahmen seit der Errichtung nur
teilweise dem vorhandenen Zustand.
Eine Schnittstellenbeschreibung zur Kopplung der
verschiedenen Systeme ist nicht vorhanden. Für die
Erstellung der
Anlagendokumentation sind umfassende
Aufklärungsarbeiten nötig.

*Hinweis*
Hinweise:

Alle Arbeiten sind mit dem Betreiber abzustimmen und
dürfen ausschließlich von qualifiziertem Fachpersonal
mit Kenntnissen der bestehenden Systemarchitektur
durchgeführt werden.

Die Deaktivierung darf keine sicherheitsrelevanten
Funktionen beeinträchtigen, sofern diese noch in
Betrieb bleiben.

Die Anpassungen sind nachvollziehbar zu protokollieren.

Alle Arbeiten sind durch Elektrofachkräfte unter
Einhaltung der geltenden Sicherheitsvorschriften (DGUV
V3, DIN VDE 0100-443/534) durchzuführen.

Die Rückbaumaßnahme darf keine verbleibenden
Schutzfunktionen oder Betriebssicherheit anderer
Anlagenbereiche beeinträchtigen.

Rückbau ist mit dem Betreiber abzustimmen  insbesondere
im Hinblick auf eventuell notwendige Ersatzmaßnahmen.

Alle Positionen sind inkl. notwendiges Klein- und
Befestigungsmaterial in die Einheitspreise mit
einzukalkulieren.

Die Arbeiten werden an Bestandstüren durchgeführt und
der dadurch verbundene Mehraufwand ist dementsprechend
ebenfalls in den Einheitspreisen mit zu
berücksichtigen.
(z.B. Riegelkontakte, etc.)

**01.01.0010 Aufklärungsarbeiten und Dokumentation Leitungsnetz**
Wie im "Hinweis Rückbau EMA-Bestandsanlage und
diverser Komponenten" beschrieben,
ist die Bestandsverkabelung der aktuellen
Einbruchmeldeanlage für die weitere Verwendung
vorab aufzuklären und die daraus gewonnenen
Erkenntnisse (Leitungsweg, Kabeltyp, etc.) zu
dokumentieren.

Sichtung und Prüfung der bestehenden Verkabelung der
Einbruch- bzw. Gefahrenmeldeanlage (EMA / GMA),
inklusive Leitungstrassen, Kabeltypen, Verlegearten und
Anschlusspunkte.

Nachverfolgung und Zuordnung von Leitungen zu
Meldergruppen, Signalgebern, Bedienelementen,
Schnittstellen und Zentralentechnik.

Lokalisierung und Prüfung von Abzweigdosen,
Durchgangsklemmen, Leitungstrennern und
End-of-Line-Widerständen.

Erfassung des tatsächlichen Ist-Zustands durch
Sichtprüfung, Messung und ggf. Aufschaltung.

Erstellung oder Aktualisierung einer übersichtlichen
skizzenartigen Dokumentation in Planform (z B.
Leitungslageplan, Meldergruppenübersicht,
Stromlaufskizze).
Handschriftliche Eintragungen im Plan (z.B. PDF-Format)

Protokollierung von Abweichungen gegenüber vorhandenen
Bestandsunterlagen (Schaltschrankunterlagen, etc.).

Kennzeichnung kritischer Leitungsabschnitte (z. B.
verdeckte / nicht zugängliche Strecken, potenzielle
Beschädigungen, nicht normgerechte Verlegung).

Kalkulationshinweis:

Pro Tür sind 4h anzusetzen. Insgesamt verfügt das
Objekt über 24 Türen. Die Kalkulation hierfür sind pro
Tür abzugeben.
Menge: 24,000 St

**01.01.0020 Auslesen der Bestands - EMZ Überwachung Pforte**
Auslesen der Bestands - EMZ Überwachung Pforte

Auslesen der Bestands - EMZ erfolgt vorab der
Demontagearbeiten zur Erkundung der
Bestandsinstallationen.

Erstellen einer Anlagendokumentation in digitaler Form
zur Darstellung der bestehenden EMZ-Programmierung.

- Meldegruppenliste
- Geräteübersicht
- Steuergruppen
- usw.
Menge: 1,000 St

**01.01.0030 Demontage bestehender EMA/GMA inkl. Geräteausbau, Leitungstrennung, Entsorgung und Dokumentation**
Demontage bestehender EMA/GMA inkl. Geräteausbau,
Leitungstrennung, Entsorgung und Dokumentation

Fachgerechte Demontage der vorhandenen Einbruchmelde-
oder Gefahrenmeldeanlage
(EMA/GMA) einschließlich aller zugehörigen Komponenten
und Leitungsanschlüsse.
(u.a. Zentraleinheit, Bedienteil, etc.)

Trennung und ggf. Entfernen der Zuleitungen und
Meldelinien, usw.

inkl. fachgerechter Entsorgung
Menge: 1,000 St

**01.01.0040 Rückbaumaßnahmen Überspannungsschutz Verteiler Pforte zur Abtrennung Ringleitung Pforte von Verwaltung EMZ**
Rückbaumaßnahmen ÜSS Verteiler Pforte zur Abtrennung
Ringleitung Pforte von Verwaltung EMZ

Fachgerechter Rückbau vorhandener
Überspannungsschutzgeräte (z B. Typ 2 oder
Kombiableiter) im Stromkreisverteiler der Pforte.

Spannungsfreischaltung und Absicherung der betroffenen
Verteilungen gemäß DIN VDE 0105-100.

Ausbau der Schutzkomponenten einschließlich
Trennvorrichtungen, Anschlussleitungen und ggf.
Verdrahtungshilfen.

Sicherer Verschluss und elektrische Absicherung
offengelegter Anschlussstellen bzw. freie
Reihenklemmen, ggf. durch Brücken oder
Klemmenabdeckung.

Sichtprüfung auf thermische Schäden oder
Kontaktprobleme im Bereich des Rückbaus.

Dokumentation der Demontage inkl. Fotodokumentation und
Aktualisierung des Stromlaufplans / Verteilerplans.

Entsorgung des ausgebauten Materials gemäß ElektroG
bzw. als E-Schrott über einen zertifizierten
Entsorgungsfachbetrieb.
Menge: 1,000 St

*Hinweis*
Zentrale ----------
Artikel: *Z

Alternativ:________________________________

Liefern und montieren:

Lohn:  __________

Material:  __________

Summe:  __________  ____________

**01.01.0050 MB-Secure PRO 4000**
Artikel: MB-PN004
MB-Secure PRO 4000

Multifunktionale Rechnerplatine für
Einbruchmelde- und
Zutrittskontroll-Anwendungen

4 elektronisch abgesicherte
BUS-Anschlüsse, umschaltbar
- BUS-2
- IB2
- Modulbus/RS-485
- AADP/RS-485
2 Fast Ethernet-Anschlüsse (10/100) mit RJ-45
2 USB-Anschlüsse für LTE/4G oder zur
Parametrierung
8 konventionelle Meldergruppen-Eingänge mit
Löscheinrichtung
8 Halbleiterausgänge aktiv 12 V DC/50mA
3 Eingänge für Abreißkontakt und Deckelkontakte
2 Relais 30 V DC / 4 A

Leistungsmerkmale-Auslieferungszustand
- 16 Bereiche
- 128 Meldergruppen
- 16 Türen/Schalteinrichtungen
- 128 Benutzer/Bediencodes/Datenträger
- 32 Raum/Zeitzonen
- 50 Makros

Modular ausbaufähig durch
BUS-Teilnehmer und Lizenzoptionen:
max:
- 512 Bereiche
- 4096 Meldergruppen
- 512 Türen (BUS-2)
- 10.000 Benutzer
- 512 Raum-/Zeitzonen
- 2000 Makros
- 32 konventionelle Türen
- 10.000 Benutzer für
Scharf/Unscharf/Zutrittskontrolle verwaltbar
Bis zu 32 Modulbus/RS-485 Leser pro Zentrale
Bis zu 10 Bedienteile pro BUS-2 Anschluss
Leistungsfähige Makro-Funktion zur Umsetzung komplexer
Aufgabenstellungen
Umfangreiche ZK-Funktionalität, auch in Verbindung mit
IQ MultiAccess und IQ
SystemControl
Fernservice per Web-Interface
Fernbedienung und Fernparametrierung
über IP/Ethernet
Programmierung über USB oder TCP/ IP
in Verbindung mit PC/ Laptop und
Softwarepaket IQ PanelControl
WINMAG-Ankopplung direkt per TCP/IP
mifare DESFire, verschlüsselt
Frei programmierbare Ein-/Ausgänge
im gesamten System
Empfindlichkeit und
Abschlusswiderstand der
Meldergruppeneingänge programmierbar
Mit abgesetzten Energieversorgungen
(über BUS-2) erweiterbar
Funkkomponenten BUS-2
(max. 256 Funkteilnehmer)
- Max. 32 RF-Handsender einsetzbar
- Ereignisspeicher für bis zu 30000 Ereignisse
- Einfaches Firmware-Update über USB-Stick
- Kundenspezifische Texte mit bis zu 50
Zeichen für Bereiche, Meldergruppen,
Benutzer, Eingänge, Ausgänge,
Raum-/Zeitzonen

Technische Daten:
Betriebsnennspannung  12 V DC
Stromaufnahme unscharf  200 mA
Betriebstemperaturbereich -5°C bis +45°C
Umweltklasse  II

Fabrikat: Honeywell Security
Typ: MB-Secure PRO 4000
Artikel: MB-PN004
Artikel: MB-PN004

Alternativ:________________________________

Liefern und montieren:

Lohn:  __________

Material:  __________

Summe:  __________  ____________
Menge: 1,000 St

**01.01.0060 MB-Secure Option Anbind. Fremdsys. St.3 ZK, Ber.+Erg., MG+Erg.,Makr. Meld. Ausg.**
Lizenzoption für MB-Secure
Ermöglicht die Ankopplung von
Fremdsystemen über eine TCP/IP
Schnittstelle, zur Integration weiterer
Gewerke oder Managementsysteme.
Die Kommunikation erfolgt durch ein
propietäres Protokoll per REST mit JSON
über WebSockets und muss auf dem System
implementiert werden, welches mit der
MB-Secure kommunizieren möchte.

TLS 1.2-verschlüsselte Kommunikation per
TCP/IP
Bereichszustände und Ereignisse
Meldergruppenzustände und Ereignisse
Melder-/ Eingangszustände und
Ereignisse
Makroansteuerung
Ausgänge direkt ansteuerbar
Ereignis-Streaming
ZK-Informationen (Benutzer etc.)
Artikel: 059822

Alternativ:________________________________

Liefern und montieren:

Lohn:  __________

Material:  __________

Summe:  __________  ____________
Menge: 1,000 St

**01.01.0070 ZG4 Gehäuse für MB-Secure/PRO**
Artikel: 013760.10
ZG4 Gehäuse für MB-Secure PRO

Plombierbares Stahlblechgehäuse mit
Schwenktür zum VdS-gerechten Einbau
einer MB-Secure PRO Rechnerplatine,
Erweiterungsmodulen sowie Netzteil und
Akkus. Mit eingebautem Deckelkontakt und
beiliegender Abreißsicherung.
Die mehrteilige Konstruktion mit
Rückwand und Montagerahmen sowie
abnehmbarem Gehäuserahmen ermöglicht die
unkomplizierte Installation und
Verdrahtung der elektronischen
Komponenten auf der Rückwand mit
anschließender Montage des
Gehäuserahmens. Die GSM-Kabelzuführung
erfolgt sabotagegeschützt im
Gehäuseinneren. Die Kabelzuführung kann
wahlweise aufputz oder von hinten
erfolgen. Bis zu zwei Akkus können durch
die Haltewinkel und optionalem
Montagezubehör 055280 Fixier- und
Klettband VdS-gerecht gesichert werden.
Zusätzlich ist der Einbau eines
Gehäuseschlosses 028050 oder 028051
möglich.

? Platz für MB-Secure PRO
Rechnerplatine, 2 LTE Modems und 8
Erweiterungsmodule
? 2 vorgeprägte Öffnungen für
Antennenmontage
? Vorprägung für ein Gehäuseschloß
? Kabeleinführungen mit
Zugentlastungsmöglichkeit
? Deckelkontakt und Wandabreißkontakt
mit Steckverbindern für MB-Secure PRO
? Durchgängiger Potentialausgleich
? Inkl. Verbindungskabel MB-Secure PRO
zu Netzteil
? Kompatibel zu Netzteilen 013950,
013960
? Akkustellplatz bis zu 2 x 65 Ah

Technische Daten:
Material: Stahlblech, pulverbeschichtet
Abmessungen: (BxHxT)580x640x300 mm
max. Akkustellraum: 565x280x180 mm
Gewicht: 20kg
max. Belastbarkeit: 80 inkl. Gehäuse
Schutzart nach EN60529: IP30
Gehäusefarbe: verkehrsweiß, ähnlich
RAL9016

Zulassung VdS beantragt

Fabrikat: Honeywell Security
Typ: ZG3.1 Gehäuse für MB-Secure PRO
Artikel: 013750.10
Artikel: 013760.10

Alternativ:________________________________

Liefern und montieren:

Lohn:  __________

Material:  __________

Summe:  __________  ____________
Menge: 1,000 St

**01.01.0080 MB TouchScreen Bedienteil, ws VdS G121014, VdS2252 Klasse C**
TouchScreen Bedienteil für den Betrieb an den
Zentralen-Baureihen MB-Secure und MB-12/24/48/100/256
plus.
Mit neuartiger, klarer Menüstruktur zur zeitsparenden
und intuitiven Bedienung durch leichtverständliche
Symbole und Icons.
Die eingebauten mifare DESFire und proX-Leser
ermöglichen den schnellen Zugriff zu allen relevanten
Informationen.
Der kapazitiver Touchscreen mit vielfältigen
Einstellmöglichkeiten und dem attraktiven und robusten
Design fügt sich in jede Umgebung ein. Durch das
flache Gehäuse ist eine leichte und schnelle Aufputz-
oder Hohlwandinstallation mit demselben Gerät möglich,
ohne weiteres Zubehör.
Kapazitiver 9" Touchscreen im Tablet Design
BUS-2 Schnittstelle zu MB-Secure und
MB-12/24/48/100/256plus
Flaches Kunststoffgehäuse, wahlweise Aufputz- oder
Hohlwandmontage
Nur 30 mm bei Aufputz- bzw. 16 mm bei Hohlwandmontage
Leser für IK2/proX1 und IK3/proX2 Datenträger
integriert
Leser für mifare / mifare DESFire EV1 und EV2
integriert
LED-Anzeigen (rot, grün, gelb und blau) zur
Zustandsanzeige
Dialoggeführte intuitive Benutzerführung mit Symbolen
Klartextanzeige aller Meldungen
Übersichtliche Anzeige des Anlagenzustandes
Flash-Technologie für Updates
Verschiedene Landessprachen möglich
Bis zu 50 Bedienteile an einer MB-Secure anschließbar,
bei MB-Classic bis zu 12
Artikel: 013080

Alternativ:________________________________

Liefern und montieren:

Lohn:  __________

Material:  __________

Summe:  __________  ____________
Menge: 1,000 St

**01.01.0090 Relaismodul 4x230V/8A, 8x24V/1A VdS: G115069, Kl. C; EN 50131-1 Grad 3**
Relaiserweiterungsplatine
Mit Hilfe der Relaiserweiterung können
insgesamt 12 zusätzliche Relais in einer
Zentrale integriert oder auch abgesetzt
installiert werden.
Leistungsmerkmale:
- Anschlüsse in praktischer
Löt-Stecktechnik
- 8 Relais mit 24 V / 1 A
- 4 Relais mit 250 V AC / 8 A
- Jeweils potenzialfreier
Umschaltkontakt
- Ansteuerung mit 12 V 50 mA
- VdS-Anerkennung gemäß Klasse C und
EN50131 Grad 3 beantragt

Technische Daten:
Betriebsspannung 12 V
Artikel: 013941

Alternativ:________________________________

Liefern und montieren:

Lohn:  __________

Material:  __________

Summe:  __________  ____________
Menge: 1,000 St

**01.01.0100 IB2 16 I/O Erweiterung VdS: G115068, Kl. C; EN 50131-1 Grad 3**
Erweiterungsmodul
Das Modul ermöglicht die Erweiterung
einer Einbruchmelderzentrale um 16
Meldergruppeneingänge und 16
zusätzliche programmierbare
Halbleiterausgänge, alternativ ist die
Konfiguration programmierbar bis zu 32
Halbleiterausgänge möglich.

Leistungsmerkmale:
- Alle Anschlüsse in Löt-Stecktechnik
- IB2-BUS / BUS-2 -Anschluss zur EMZ
- 16 konventionelle
Meldergruppen-Eingänge in
Mehrfachauswertungs-
(Double-Balanced-)Technik mit
Löscheinrichtung
- Je Eingang bis zu 3 Kontakte eines
Melders mit unterschiedlichen
Widerstandswerten in Reihe anschließbar
- Meldergruppeneingänge alternativ als
aktiv-low Ausgang betreibbar
- 16 frei programmierbare Ausgänge
aktiv 12 V
- 3 LEDs zur Anzeige von Systemzuständen
- VdS-Anerkennung gemäß Klasse C und EN
50131 Grad 3

Technische Daten:
Betriebsspannung 12V DC
Ruhestrom 20/55 mA
Belastbarkeit der Ausgänge 50 mA
Artikel: 013940.10

Alternativ:________________________________

Liefern und montieren:

Lohn:  __________

Material:  __________

Summe:  __________  ____________
Menge: 1,000 St

**01.01.0110 Netz-/Ladeteil 140Ah MB-Secure**
Netz-/Ladeteil 140Ah MB-Secure

Artikel-Nr. MBPSU140
Netz-/Ladeteil 140Ah MB-Secure

Vollelektronisches,
spannungsstabilisiertes und
strombegrenzendes Netz-/Ladeteil für
Bereitschaftsparallelbetrieb mit
Tiefentladungsschutz, Akkuüberwachung
und Batteriedefekt-Erkennung, ausgelegt
bis max. 140 Ah Akkukapazität.

 Hocheffiziente Schaltregler-Technik
für besten Wirkungsgrad und geringe
Wärmeentwicklung
 Kosteneffektiv durch zusätzliche
Ausgänge für ext. Verbraucher
 Mehr Flexibilität durch verschiedene
Batteriekonfigurationen
 Vielseitig einsetzbar durch BUS-2
Schnittstelle für abgesetzte Montage
 Hohe Kompatibilität zu Bestandsanlagen
 durch Standard-Montagepunkte
 NTC zur Batterieüberwachung bereits im
 Lieferumfang enthalten
 1 Ausgang zur Zentrale mit 5A
 4 Ausgänge ext. Verbraucher mit 2A /
1A / 1A / 1A
 Bis zu 5A / 8A Dauerstrom (gesamt)
 Alle Ausgänge elektronisch
abgesichert, mit Taster zum Rücksetzen
bei Abschaltung
 14 LEDs zur Status- und
Störungsanzeige
 BUS-2-Kommunikation zu MB-Secure
 Diagnose- und Servicefunktionen bei
BUS-2 Betrieb
 Permanente Akku-Überwachung von 2
Akkus
 Akkutypen per DIP-Schalter wählbar
6,5Ah, 12Ah, 17Ah, 18Ah, 26Ah, 38Ah und
65Ah
 Temperaturgeführte Akku-Ladespannung
 Spannungsstabilisiert mit
Strombegrenzung
 Tiefentladungsschutz
 Ladeschaltungsüberwachung
 Batteriedefekt-Erkennung
 Eingang für Sabotagekontakt
 Geeignet für ZG20, ZG2, ZG3.1 und ZG4
Gehäusetypen (Art. 0137xx.xx)

Technische Daten:
Betriebsnennspannung: U_b 230 V AC
Betriebsspannungsbereich: 230 V AC - 10%
 bis +15%
Frequenz: 47 Hz bis 63 Hz
Nennleistung 180 W
Leistungsaufnahme: 1,3A / 230 V AC
Ausgangsspannungsbereich: 10,5 bis 14,5
V DC
Maximaler Dauerstrom: 5 A / 8 A
Kurzzeitige Dauerstromentnahme: (max. 5
Min.) 5 A / 8 A
Maximaler Ladestrom: 8 A / 5 A
Akku für Notstromversorgung:
geschlossener Blei-Gel-Akku IEC60896-21
/60896-22
Anzahl anschließbarer Akkus: 2 max.
Mögliche Akku-Kombinationen:
6,5Ah/12Ah/17Ah/18Ah/26Ah/38Ah/65Ah
Akkuladung: 24h auf 80%
Betriebstemperaturbereich: -10 °C bis
+50 °C
Lagerungstemperaturbereich: -25 °C bis
+70 °C
rel. Luftfeuchte: max. 75% nicht
betauend
Umweltklasse gemäß VdS: II
Abmessungen (L x B x H): ca. 250 x 105 x
 70 mm
Gewicht: 1100 g

Fabrikat: Honeywell Security

Fabrikat: Honeywell Security
Typ: Netz-/Ladeteil 140Ah MB-Secure
Artikel: MBPSU140
Menge: 1,000 St

**01.01.0120 Akku 12 V / 24 Ah oder 26 Ah VdS-Zugelassen**
Leistungsmerkmale:
- Wartungsfrei
- Tiefentladesicher
- Lageunabhängig
Artikel: 018006.10

Alternativ:________________________________

Liefern und montieren:

Lohn:  __________

Material:  __________

Summe:  __________  ____________
Menge: 2,000 St

*Hinweis*
Artikel: *W

Alternativ:________________________________

Liefern und montieren:

Lohn:  __________

Material:  __________

Summe:  __________  ____________

**01.01.0130 Netzentstörfilter Typ 2VK3**
Netzwerk-Entstörfilter
Typ 2VK3

Netzwerk-Entstörungsfilter

Die Störungen im Netzteil
Unterdrückungsfilter wird verwendet für
Nachrüstung in Netzstromversorgung
Geräte, bei denen Probleme auftreten aufgrund
HF-Störungen.

Netzfilter und Klemmenblock
enthalten.

Produzent: Esser
Typ: Netzentstörfilter
Typ 2VK3
Artikel: 050510
Menge: 1,000 St

**01.01.0140 MB-Secure/PRO Option IP VdS2465 100 K.**
Übertragungswege
- Ethernet/IP Schnittstelle der MB-Secure
- Mit 057820 zusätzliche Ethernet/IP-Schnittstelle
- Mit 057810 zuätzlich LTE/UMTS/GPRS+Ethernet/IP
Übertragungsprotokolle
- VdS SecurIP (AES 128/256Bit)
- VdS 2465-1 (AES 128Bit)
- E-Mail SSL verschlüsselt
- SMS (mit 057810)
VdS2463 Typ Z konform in Verbindung mit 057810
(Zentralenüberwachung)
Bis zu 4 Dual-Path bzw. 8 Single-Path Verbindungen
40 bedarfsgesteuerte Verbindungen
20 Anwahlfolgen mit je 20 Verbindungswegen
8 frei parametrierbare Testmeldungen (Routineruf)
100 Kanäle programmierbar
VdS-Meldungen, SMS und E-Mail mit freien Textbausteinen
100 E-Mail Adressen in 20 Gruppen
Artikel: 059830

Alternativ:________________________________

Liefern und montieren:

Lohn:  __________

Material:  __________

Summe:  __________  ____________
Menge: 1,000 St

**01.01.0150 MB-PRO INT LTE module EMEA**
Artikel: MB-PROCLTEE
LTE-Modem für MB-Secure PRO

LTE/UMTS/GPRS-Modem für MB-Secure PRO.
Mit Lizenzoption 059830 zur
Aufschaltung/Kommunikation zu
Leitstellen, SMS bzw. E-Mail. Bis zu
zwei LTE-Modems pro MB-Secure PRO
möglich. Montage erfolgt an der oberen
Gehäuseseitenwand, benötigt keinen
Modulmontageplatz auf der Rückwand.
Durch weiteres Modem zweiter
IP-Übertragungsweg auf NSL möglich.
Unterstützt WINMAG plus, IQ MultiAccess,
IQ PanelControl und WEB-Interface.
Dual-LTE Antenne im Lieferumfang

- GSM / GPRS / UMTS / LTE-Übertragung
- Entspricht EN 50136-1 bzw. VdS 2311:2017-04
- Unterstützt SecurIP (VdS 2465-2 : 2018-02 und VdS
2465-3 : 2018-03)
- Unterstützt 2471-S1 SP4 und DP4
- SIM-Kartenhalter
- SMA-Antennenanschlüsse
- USB-Anschluß zur MB-Secure PRO
- 14 polige Steuerleitung
- Passt in alle MB-Secure PRO Gehäuse
- Mitgelieferte Antenne in Zentralengehäuse montierbar
- Optionale abgesetzte Antennen anschließbar
- LEDs zur Statusanzeige

Technische Daten:
Betriebsspannung von EMZ über
Controllerschnittstelle
Stromaufnahme in Ruhe 55 mA
Stromaufnahme aktiver Sendebetrieb
270 mA
Frequenzbänder GSM/GPRS/EDGE: Dual band
900/1800 MHz
UMTS/HSPA+: Dual band 900 (BdVIII) /
2100 MHz (BdI)
LTE: Penta band 700 (Bd28) / 800 (Bd20)
/ 900 (Bd8) / 1800
(Bd3) / 2100 MHz (Bd1)
Betriebstemperaturbereich -10 °C bis +55
°C
Lagerungstemperaturbereich -25 °C bis
+70 °C
Relative Luftfeuchtigkeit max. 93% nicht
betauend
Gewicht 100 g
Abmessungen Platine (B x H x T) 108 x 25
x 97

Zulassung VdS beantragt

Fabrikat: Honeywell Security
Typ: LTE-Modem für MB-Secure PRO
Artikel: MB-PROCLTEE
Artikel: MB-PROCLTEE

Alternativ:________________________________

Liefern und montieren:

Lohn:  __________

Material:  __________

Summe:  __________  ____________
Menge: 1,000 St

*Hinweis*
Artikel: *A

Alternativ:________________________________

Liefern und montieren:

Lohn:  __________

Material:  __________

Summe:  __________  ____________

**01.01.0160 Sirenenmodul für MB-Secure VdS: G114026**
Erweiterungsmodul für akustische und
optische Alarmierung
Das Modul erlaubt die Erweiterung einer
Einbruchmelderzentrale zum Anschluss von
akustischen Signalgebern und einer
Blitzlampe.
Leistungsmerkmale:
- Eigene Prozessorsteuerung zur
zyklischen Überwachung der
angeschlossenen Komponenten
- Adernsparende BUS-Technik
- Betrieb am BUS-2
- 2 frei programmierbare Analogeingänge mit Löschfunktion
- Alle Anschlüsse in praktischer
Löt-Stecktechnik
- Kompakte Bauweise, geeignet für
den Einbau in Zentralengehäuse oder
abgesetzte Montage im Feld in der
Nähe des entsprechenden Alarmierungsgerätes.
- Deckelkontakt
- Abreißkontakt
Technische Daten:
Betriebsspannung 12V DC
Betriebsspannungsbereich
10,5 V DC bis 15 VDC
Stromaufnahme inaktiv / Meldergruppen
offen LEDs aus 55 mA
Stromaufnahme aktiv mit Honeywell
048700.17 / 048720.17 max. 1 A
Stromaufnahme aktiv mit ESSER
160455.10 / 160456.10 max. 1,1 A
Schutzart nach EN 60529 IP 30
Umweltklasse gemäß VdS II
Betriebstemp.bereich -5° C bis +45° C
Lagerungstemp.bereich -25° C bis +70° C
Abmessungen Platine 121 x 90 mm
Abmessungen Gehäuse (LxBxH)
163 x 151 x 39 mm
Farbe verkehrsweiß
(ähnlich RAL 9016)
Artikel: 013920

Alternativ:________________________________

Liefern und montieren:

Lohn:  __________

Material:  __________

Summe:  __________  ____________
Menge: 1,000 St

**01.01.0170 Kompaktalarmierung im Kunststoffgehäuse G100067**
Kompaktalarmierung mit Blitzlampe und
Druckkammerlautsprecher, geeignet für
den Außenbereich.
Dauerhaft witterungsbeständiges
Kunststoffgehäuse.
Mit Sabotagekontakt, Abreißsicherung und
Anschaltmodul mit Überwachungsschaltung
für den Druckkammerlautsprecher.
Durchgriffschutz eingebaut.

Technische Daten:
Lautstärke >100 dB(A)
Blitzfrequenz ca. 2 Hz
Betriebsspannung 12 V DC
Stromaufnahme:
- Druckkammerlautsprecher typ. 250 mA
- Blitzlampe Schutzklasse nach EN 60529 IP 44
Umweltklasse gemäß VdS IV
Betriebstemperaturbereich
-25°C bis +60°C
Lagerungstemperaturbereich
-25°C bis +70°C
Abmessungen (BxHxT) 185x315x98 mm
Farbe: Gehäuse verkehrsweiß
(ähnlich RAL 9016)
Leuchtfeld rot
Artikel: 048720.17

Alternativ:________________________________

Liefern und montieren:

Lohn:  __________

Material:  __________

Summe:  __________  ____________
Menge: 1,000 St

*Hinweis*
Artikel: *P

Alternativ:________________________________

Liefern und montieren:

Lohn:  __________

Material:  __________

Summe:  __________  ____________

**01.01.0180 4MG/2A Modul BUS-2/BUS-1 ap 4E/2A VdS: G109010 Kl.C, EN50131-3 Gr.3**
Modul zur Adaptierung konventioneller
Anschlusstechnik in ein BUS-2- oder
BUS-1 System.

Leistungsmerkmale:
- Adernsparende BUS-Technik
- 4 Differentialmeldergruppen mit Löschfunktion
- Bis zu 20 Kontakte oder
Glasbruchmelder pro Eingang anschließbar
- Keine zusätzliche Stromaufnahme beim
Löschen der Meldergruppeneingänge
- 4 LEDs als MG-Zustandsanzeige oder
Funktion frei programmierbar
- 2 Halbleiterausgänge
- Kann für 5 unterschiedliche Funktionen
verwendet werden:
- DUO I/O Modul
- 5 Eingangsmodul
- Meldergruppen-Anschlussmodul
- Schaltmodul
- Universal-Anschlussmodul

Technische Daten:
Betriebsnennspannung 12 V DC
Betriebsspannungsber. 9 V bis 15 V DC
Stromaufnahme bei 12 V DC:
- Meldergruppen offen - zusätzlich pro Meldergruppe
mit 12k1 abgeschlossen - zusätzlich pro LED
Meldergruppeneingänge:
- Abschlusswiderstand wählbar
4k-14k
- Überwachungsbereich +-20%
Halbleiterausgänge max. 30 V DC/50 mA
open collector, LOW aktiv
Schutzart nach DIN 40 050 IP 40
Umweltklasse gemäß VdS II
Betriebstemperaturber. -10°C bis +55°C
Farbe verkehrsweiß
(ähnlich RAL 9016)
Artikel: 010130.10

Alternativ:________________________________

Liefern und montieren:

Lohn:  __________

Material:  __________

Summe:  __________  ____________
Menge: 19,000 St

**01.01.0190 2-Meldergruppenmodul BUS-2/ BUS-1, aP VdS: G109010 Kl.C, EN50131-3 Gr.3**
Modul zur Adaptierung konventioneller
Anschlusstechnik in ein BUS-2- oder
BUS-1 System.

Leistungsmerkmale:
- Adernsparende BUS-Technik
- 2 Differentialmeldergruppen mit Löschfunktion
- Bis zu 20 Kontakte oder
Glasbruchmelder pro Eingang anschließbar
- Keine zusätzliche Stromaufnahme beim
Löschen der Meldergruppeneingänge
- 2 LEDs als MG-Zustandsanzeige oder
Funktion frei programmierbar
- Kann für 4 unterschiedliche Funktionen
verwendet werden:
- DUO I/O Modul
- 5 Eingangsmodul
- Meldergruppen-Anschlussmodul
- Universal-Anschlussmodul

Technische Daten:
Betriebsnennspannung 12 V DC
Betriebsspannungsber. 9 V bis 15 V DC
Stromaufnahme bei 12 V DC:
- Meldergruppen offen - zusätzlich pro Meldergruppe
mit 12k1 abgeschlossen - zusätzlich pro LED
Meldergruppeneingänge:
- Abschlusswiderstand wählbar
4k-14k
- Überwachungsbereich +-20%
Schutzart nach DIN 40 050 IP 40
Umweltklasse gemäß VdS II
Betriebstemperaturber. -10°C bis +55°C
Farbe verkehrsweiß
(ähnlich RAL 9016)
Artikel: 010135.10

Alternativ:________________________________

Liefern und montieren:

Lohn:  __________

Material:  __________

Summe:  __________  ____________
Menge: 5,000 St

**01.01.0200 2-MG Modul, uP, BUS-2/BUS-1 VdS: G109010 Kl.C, EN50131-3 Gr.2**
*** Bedarfsposition ohne GB
Modul zur Adaptierung konventioneller
Anschlusstechnik in ein BUS-2- oder
BUS-1 System.

Leistungsmerkmale:
- Adernsparende BUS-Technik
- Sehr kompakte Bauweise, geeignet für
den Einbau in uP- oder Hohlwanddosen,
d=60 mm (DIN, Österreich und Schweiz)
- 2 Differentialmeldergruppen mit Löschfunktion
- Bis zu 20 Kontakte oder
Glasbruchmelder pro Eingang anschließbar
- Keine zusätzliche Stromaufnahme beim
Löschen der Meldergruppeneingänge
- 2 LEDs als MG-Zustandsanzeige oder
Funktion frei programmierbar
- Kann für 4 unterschiedliche Funktionen
verwendet werden:
- DUO I/O Modul
- 5 Eingangsmodul
- Meldergruppen-Anschlussmodul
- Universal-Anschlussmodul

Technische Daten:
Betriebsnennspannung 12 V DC
Betriebsspannungsber. 9 V bis 15 V DC
Stromaufnahme bei 12 V DC:
- Meldergruppen offen - zusätzlich pro Meldergruppe
mit 12k1 abgeschlossen - zusätzlich pro LED
Meldergruppeneingänge:
- Abschlusswiderstand wählbar
4k-14k
- Überwachungsbereich +-20%
Schutzart nach DIN 40 050 IP 40
Umweltklasse gemäß VdS II
Betriebstemperaturber. -10°C bis +55°C
Farbe verkehrsweiß
(ähnlich RAL 9016)
Artikel: 010128

Alternativ:________________________________

Liefern und montieren:

Lohn:  __________

Material:  __________

Summe:  __________  ____________
Menge: 1,000 St

**01.01.0210 VdS-Riegelschaltkontakt, 6 m Kabel VdS: G100023, Kl. C, Kl. Schaltleistung**
Riegelschaltkontakt
Riegelschaltkontakte sind elektromechanische Kontakte mit Schnappschaltwerk, die zur Verschlußüberwachung von
Türen eingesetzt werden.
Leistungsmerkmale:
- Wasser- und staubdichte Ausführung
- Eingegossenes Anschlußkabel
- Kompakte Bauweise aus Zinn-Druckguß
- geringe Einbautiefe
- Einfache und schnelle Montage
- Sichere und variable Justierung über
Bohrschablone und Montagehilfe
- Keine Begrenzung des Riegelweges
- Inklusive Montagebausatz mit
Verlängerungsnase
- VdS-Anerkennung gemäß Klasse C
Technische Daten:
Schaltleistung
min. 1,5 V-/10 uA
max. 30 V-/100 mA
Schutzart IP 67
Betriebstemperatur -40 bis +70°C
Abmessungen (BxHxT) 11x27x16 mm
Anschlußkabel 6 m
Artikel: 031309.06

Alternativ:________________________________

Liefern und montieren:

Lohn:  __________

Material:  __________

Summe:  __________  ____________
Menge: 26,000 St

**01.01.0220 Türkontaktschalter für Sabotageüberwachung**
Türkontaktschalter für Sabotageüberwachung

Türkontaktschalter für die Deckelüberwachung der
Kleinverteiler der Zutrittskontrolle und der beiden
Wandschränke der beiden Torsteuerungen.

inkl. Lieferung, Montage und Kabelzug vom
Türkontaktschalter (im Kleinverteiler oder
Schaltschrank; <20m)
bis zum Meldergruppenmodul und betriebsfertig
anschließen
Menge: 15,000 St

**01.01.0230 Rolltorkontakt, Kunststoffgehäuse**
Rolltorkontakt, Kunststoffgehäuse, Kl.C
VdS:G109045

Der Rolltorkontakt dient zur Überwachung
von Toren auf Öffnung.
Lieferumfang:
Aufbaugehäuse mit 3 Reedkontakten
Magnetgehäuse mit Magnet
Metall-Kabelschlauch
Anschlusskabel, 4-adrig
Leistungsmerkmale:
- Sabotageüberwachung auf Überbrückung
  durch 4-Draht-Anschluss
- Fremdfelderkennung durch zusätzlichen
  Öffnungskontakt
- Kann in jede Ruhestrommeldelinie
  eingeschleift werden
- Kompakte Bauweise
- VdS-Anerkennung gemäß Klasse C
Technische Daten:
Kontaktbelastbarkeit  100 V DC/10 W
Anschlusskabel  2 m,4-adrig
Metall-Kabelschlauch  50 cm
Abmessungen (BxHxT)
Kontaktgehäuse  146x50X16,5 mm
Magnetgehäuse  66x40x35 mm
Gehäusematerial  Polyamid GF
Farbe

Fabrikat: Honeywell Security
Typ: Rolltorkontakt, Kunststoffgehäuse, Kl.C
VdS:G109045
Artikel: 031056

Alternativ:________________________________

Liefern und montieren:

Lohn:  __________

Material:  __________

Summe:  __________  ____________
Menge: 2,000 St

**01.01.0240 Magn. Kontakt, Sm, VdS C, Gr. 3 G 109 044, VdS-Klasse C, EN 50131-2-6 Grad 3**
Aufbaumagnetkontakt LSA-Schneidklemmtechnik geeignet.
Für Differentialmeldegruppen, sabotagegeschützt, für
parallele Aufbaumontage
Artikel: MBMCMK48SG3

Alternativ:________________________________

Liefern und montieren:

Lohn:  __________

Material:  __________

Summe:  __________  ____________
Menge: 26,000 St

**01.01.0250 Handmelder, blau, inkl. Elektronikmodul und Zubehör, a.P.**
Handmelder, blau (ähnlich RAL 5015), inkl.
Elektronikmodul
Aufschrift "Hausalarm", a.P.-Montage

- Gehäuse mit Glas, blau (ähnlich RAL 5015) und
Beschriftung "Hausalarm"
- Standard-MCP-Elektronikmodul mit zweitem
Mikroschalter
- Kunststoffschild "Außer Betrieb" für Handmelder
- Ersatzglasscheibe MCP-Gehäuse
- Metallschlüssel Typ D, für alle Meldergehäuse

inkl. Lieferung, Montage und betriebsfertig an
Bestandskabel anschließen
Menge: 16,000 St

**01.01.0260 Mini-Modul BUS-2 Melder-Interface**
*** Bedarfsposition mit GB
Mit dem Mini-Modul BUS-2 ist es möglich,
einen Melder mit konventioneller
Anschlusstechnik in ein BUS-2 System zu
integrieren.

Leistungsmerkmale:
Adernsparende 3 Draht BUS-Technik
3 Eingänge:
- Eingang 1: Alarm
- Eingang 2: Störung
- Eingang 3: Sabotage
3 Ausgänge:
- Ausgang 1: scharf/unscharf,
- Ausgang 2: Gehtest,
- Ausgang 3: Funktion programmierbar
Bei allen 3 Ausgängen kann das
Ausgangssignal über ein Impulsmodell
dem Zeitverhalten des Melders
angepasst werden.

Technische Daten:
Betriebsnennspannung 12 V DC
Ruhestrom 1 mA
Ausgangsstrom 10 mA pro Ausgang
Schutzart nach EN 60529 IP 30
Umweltklasse gemäß VdS: II
Betriebstemperatur: -5 °C bis +45 °C
Lagerungstemperatur: -25 °C bis +70 °C
Abmessungen B x H x T 18 x 40 x 13 mm
Artikel: 013133

Alternativ:________________________________

Liefern und montieren:

Lohn:  __________

Material:  __________

Summe:  __________  ____________
Menge: 1,000 St

*Hinweis*

**01.01.0270 Teilweise oder vollständige Deaktivierung von Überwachungsfunktionen der bestehenden Einbruch- bzw. Gefahrenmeldeanlage (EMA / GMA)**
Teilweise oder vollständige Deaktivierung von
Überwachungsfunktionen der bestehenden Einbruch- bzw.
Gefahrenmeldeanlage (EMA / GMA) gemäß Vorgaben des
Auftraggebers oder Planers.

Deaktivierung von bestehenden Überwachungsfunktionen
vor Umbau einer betreffenden Tür gemäß Vorgaben des
Auftraggebers oder des Planers.
Die Deaktivierung der jeweiligen Funktionen erfolgt in
Abstimmung mit dem AG oder eines bevollmächtigten
Vertreters.

Teilweise oder vollständige, aber andauernde
Deaktivierung von nicht mehr genutzten Bereichen oder
Komponenten unter Beibehaltung der Funktionsfähigkeit
der verbleibenden Anlagenteile.
Arbeiten ergeben sich auf Basis der Anlagen- und
Netzerkundung und sind nur nach vorheriger Freigabe
durch den AG oder eines bevollmächtigten Vertreters
auszuführen.

Sicherstellen, dass durch die Umprogrammierung keine
ungewollten Systemzustände (z. B. permanente Störung
oder Alarm) auftreten.

Kalkulationshinweis: Je Tür wurde eine Aufwandszeit von
0,5h angenommen.
Menge: 12,000 h

**01.01.0280 Programmierung und Inbetriebnahme nach erfolgter Installation**
Programmierung und Inbetriebnahme
durch den Installateur mit den notw. Systemparametern
in
Zusammenarbeit mit Betreiber und Planer.

Zur Verfügungsstellung eines sach- und ortskundigen
Technikers.

Übergabe der Bedienungsunterlagen in
Kurz- und Langform.
-Einspielen der Software und Hochfahren der Anlage
-Sicherung auf Datenträger
-Besprechung der Kundendaten
-Programmierung der Kundendaten
-Programmierung der Gerätegrundfunktionen
-Überprüfen der angeschlossenen Geräte
-Funktionstest der Zentrale
-Erstellen eines Prüfprotokolls (1:1-Prüfprotokoll)
-Erstellen eines Übergabeprotokolls mit schriftlicher
Bestätigung..

Artikel: *LV INBETRIEB

Alternativ:________________________________

Liefern und montieren:

Lohn:  __________

Material:  __________

Summe:  __________  ____________
Menge: 1,000 St

**01.01.0290 Einweisung des Personals**
Der Auftragnehmer hat das Betriebspersonal des Auftraggebers in die
Bedienung der Anlage dieses Titels
einzuweisen.
Die Einweisung hat so detailliert zu
erfolgen, dass einfache Wartungsarbeiten und Reparaturen vom
Betriebspersonal durchgeführt werden.
Ferner soll die Einweisung so
informativ sein, dass einfache Fehler
schnell erkannt werden und beseitigt
werden können. Zur Einweisung ist
entsprechendes Fachpersonal mit den
notwendigen Mess- und Prüfgeräten
bereitzustellen. Über die Einweisung
des Personals ist ein Protokoll zu
führen Die Einweisung ist in Form
einer Teilnehmerliste mit genauen
Einweisungsinhalten nachzuweisen und
in dreifacher Ausfertigung
der Bauleitung zu übergeben.

Artikel: *LV EINWEISUNG

Alternativ:________________________________

Liefern und montieren:

Lohn:  __________

Material:  __________

Summe:  __________  ____________
Menge: 1,000 St

**01.01.0300 Erstellung einer vollständigen Werk- und Montageplanung**
Erstellung einer vollständigen Werk- und
Montageplanung für die Umsetzung
der sicherheits- bzw. elektrotechnischen Installation
gemäß den anerkannten
Regeln der Technik sowie den gültigen Normen und
Vorschriften
(z. B. DIN VDE, DIN 14675, DIN EN 50131,
VdS-Richtlinien).

Sichtung der Ausführungsplanung und technischen
Unterlagen

Abstimmung der Planung mit beteiligten Gewerken und
Koordination mit der Bauleitung

Bereitstellung aller Planunterlagen in digitaler Form
(DWG/PDF)

Übergabe einer prüf- und freigabefähigen Werkplanung an
den Auftraggeber zur Freigabe vor Ausführung

Berücksichtigung projektbezogener Vorgaben (z. B.
Fluchtwege, Brandschutz, bauliche Zwänge)
Menge: 1,000 St

**01.01.0310 Dokumentation und Revisionsunterlagen**
Die Revisionspläne sind für alle
errichteten oder erweiterten Anlagen
wie folgt zu erstellen:
Ausführung 3-fach, geordnet nach
Inhaltsverzeichnis und auf Datenträger
zu erstellen.
Erstellung und Klärung aller
benötigten Dokumente und die
Zuverfügungsstellung eines sach- und
ortskundigen Technikers.
Übergabe der erforderlichen
Dokumentation
-Grundrisspläne in M 1:50, farbig
gedruckt und auf DIN A4 gefaltet
-Schemen und Legenden zu objektbezogenen Anlagenteilen
-Revisionszeichnungen mit eingetragenen
Geräten und dem Leitungsnetz.
-Meldergruppenplan/-liste
-Plankopf der ausführenden Firma auf
den Plänen mit Angabe des Objekts,
der Anlage, Plannummer (fortlaufend),
Verteilerschlüssel, Unterschrift,
Herstelldatum sowie sämtl. Änderungen.
-Schaltpläne der Verteilungen in
DIN A4 Format mit Angabe von
Sicherungsorganen, Querschnitt und
Zielbezeichnung.
-Anlagen- und Funktionsbeschreibung
-Bedienungs- und Montageanleitungen
-Bedienungs- und Wartungsanweisung
-Ersatzteilliste
-dokumentierte Programmierung der Anlage
-Kopie behördlicher Prüfbescheinigungen
-Werksatteste und Werkstoffnachweise
-Schaltpläne sämtlicher Unterverteilungen einschließlich deren
Belegung
-Gerätekarten mit technischen Angaben
und Gerätekennlinien
-Erklärung über die Einhaltung
einschlägiger Vorschriften

Artikel: *LV DOKU

Alternativ:________________________________

Liefern und montieren:

Lohn:  __________

Material:  __________

Summe:  __________  ____________
Menge: 1,000 St

**01.01.0320 Installationskabel symmetrisch J-H(St)H 2x2x0,8 Bd**
Installationskabel symmetrisch J-H(St)H 2x2x0,8 Bd

inkl. Lieferung und in Teillängen verlegen.
Menge: 100,000 m

**01.01.0330 Installationskabel symmetrisch J-H(St)H 4x2x0,8 Bd**
Installationskabel symmetrisch J-H(St)H 4x2x0,8 Bd

inkl. Lieferung und in Teillängen, je nach
Aufklärungsergebnis Nutzung vorhandenes
Kabeltragsystem, verlegen.
Menge: 100,000 m

**01.01.0340 NHXMH-J 3×1,5 mm² Leitung**
NHXMH-J 3×1,5 mm² Leitung

Lieferung und fachgerechtes Verlegen einer Leitung
NHXMH-J 3×1,5 mm² gemäß DIN VDE 0281-204 / DIN VDE
0100.

Verlegung entsprechend örtlicher Gegebenheiten:
Aufputz, in Rohr / Kabelkanal an Kabelsammelhalter in
der Zwischendecke

Leitungseinführung in Anschlussdosen, Schalterdosen
oder Verteilungen mit geeigneter Zugentlastung.

Befestigung mit zugelassenem Befestigungsmaterial (z B.
Nagelschellen, Leitungshalter, Kabelbindern im Kanal,
etc.).

Einhalten von Mindestbiegeradien, Verlegeabständen und
Installationszonen nach DIN VDE 0100-520.

Leitungslängenmessung, Isolationsprüfung und
Durchgangsprüfung.

Kennzeichnung der Leitung an beiden Enden gemäß
Stromlaufplan oder Absprache.

inkl. Lieferung und Montage in Teillängen
Menge: 100,000 m

**01.01.0350 Herstellung eines Festanschlusses 230 V**
Herstellung eines Festanschlusses 230 V

Herstellung eines festen elektrischen Anschlusses 23 V,
einphasig, für den Betrieb eines fest installierten
Verbrauchers gemäß DIN VDE 0100.

Anschluss an vorhandene Unterverteilung über eine
abgesicherte Leitung (inkl. Abgangsklemme,
Leitungsschutzschalter und ggf. FI/LS-Schutz).

Verlegung einer NYM-J Leitung 3×1,5 mm² bzw. gemäß
Anforderung, Auf- oder Unterputz, inkl.
Befestigungsmaterial, Leitungsführung und Durchdringung
(falls erforderlich).

Montage einer geeigneten Anschlussdose oder Klemmdose
(z. B. AP/UP Abzweig- oder Geräteeinbaudose) am
Montageort des Verbrauchers.

Durchführung des Anschlusses inkl. Aderendhülsen,
Klemmen und Potentialausgleich, falls erforderlich.

Messung und Prüfung gemäß DIN VDE 0100-600, inkl.
Protokollierung der Isolationswiderstände,
Schleifenimpedanz und Schutzmaßnahmen.

Beschriftung des Anschlusses und der Sicherung in der
Verteilung.

Leitungslänge bis 50 m

Absicherung mit 10A

Alle Materialien, Prüfungen, Hilfsmittel, Anfahrt und
Montagezubehör sind im Einheitspreis enthalten.

Der Anschluss darf nur durch eine Elektrofachkraft
erfolgen, unter Einhaltung der DIN VDE 0100-410 und
0100-520.
Menge: 1,000 St

**01.01.0360 Demontage und fachgerechter Austausch von Meldergruppenmodulen; MG Modul inkl. Anschaltarbeiten**
Demontage und fachgerechter Austausch von
Meldergruppenmodulen; MG Modul inkl. Anschaltarbeiten

Demontage des vorhandenen, defekten oder veralteten
Meldergruppenmoduls (MG-Modul).

Lieferung und Montage eines neuen, funktionsgleichen
MG-Moduls

Fachgerechter Anschluss aller zugehörigen Leitungen
(Bestandsleitungen)

Prüfung und ggf. Wiederherstellung der
End-of-Line-Widerstände und Sabotagekontakte gemäß VdS-
und Herstelleranforderungen.

Konfiguration und Einbindung des neuen Moduls in die
bestehende Programmierung der Zentrale inkl. Zuordnung
der Meldergruppen.

Durchführung einer vollständigen Funktionsprüfung der
angeschlossenen Meldergruppen inkl. Alarmauslösung,
Sabotageüberwachung und Leitungsüberwachung.

Dokumentation der Änderung inkl. aktualisiertem
Meldebild / Gruppenübersicht.

Arbeiten im laufenden Betrieb nach Absprache mit dem
Betreiber unter Einhaltung aller Sicherheitsmaßnahmen.
Menge: 24,000 St

**01.01.0370 Kabelklammern für bis zu 5 Kabeln**
Kabelklammern für bis zu 5 Kabeln

Fachgerechte Befestigung von Elektroleitungen (z B.
NYM-J 3×1,5 mm² oder vergleichbar) mit zugelassenen
Kabelklammern entsprechend Leitungstyp, -querschnitt
und Untergrund.

Verwendung von Nagelklammern, Einzellochschellen oder
vergleichbaren Befestigungselementen für die jeweilige
Leitungsart.

Befestigungsabstände gemäß DIN VDE 0100-520 (z. B. max.
2540 cm, zusätzlich vor und nach Richtungswechseln).

Anpassung an bauliche Gegebenheiten (Wand, Decke,
Mauerwerk / Anteilige Montage in der Zwischendecke)

Sauberer und spannungsfreier Sitz der Leitung ohne
Quetschung oder Beschädigung der Isolation.

Mitlieferung und Einbau sämtlicher Befestigungsmittel
(Dübel, Nägel, Schrauben etc.)
Menge: 50,000 St

**01.01.0380 Installationsrohr, M16**
Installationsrohr, M16

Lieferung und fachgerechte Verlegung von
Elektro-Installationsrohr M16 aus Kunststoff (z B. PVC
gemäß DIN EN 61386-21), geeignet für Unter- oder
Aufputzmontage.

Verlegung gemäß den örtlichen Gegebenheiten: in oder
auf Wänden, Decken, Böden, in Estrich oder
Zwischendecken.

Befestigung mit geeigneten Rohrschellen, Doppelschellen
oder Rohrclips im empfohlenen Abstand (= 50 cm, bei
Richtungswechseln zusätzlich).

Einhaltung von Installationszonen gemäß DIN 18015 und
VDE 0100-520.

Herstellen von Verbindungsstellen mit geeigneten Muffen
oder steckbaren Rohrverbindern.

Rohrabschlüsse in Abzweig- oder Gerätedosen
spannungsfrei und bündig einführen.

Einziehen einer Einziehhilfe (z. B. Zugdraht) je
Rohrlänge.
Menge: 20,000 m

**01.01.0390 Prüfung Fernmeldeleitung J-H(St)H**
Prüfung Fernmeldeleitung J-H(St)H

Sichtprüfung der Leitung über zugängliche Strecken auf
mechanische Beschädigungen

Isolationsmessung aller Aderpaare (z B. bei 500 V DC)
gemäß DIN VDE 0815 und VDE 0100-600

Durchgangsprüfung (Ader für Ader, 1:1-Zuordnung an
beiden Enden)

Prüfung auf Kurzschluss und Adervertauschung

Protokollierung des Zustands aller Doppeladern (z. B.
in Tabellenform mit Bewertung OK/Fehlerhaft)

Bewertung der Leitungstauglichkeit für weitere Nutzung
(z. B. für Daten-, Steuer-, oder Signalübertragung)

Prüfprotokoll mit Angabe der Messergebnisse ist zu
übergeben.
Menge: 1,000 St

**01.01.0400 Prüfung Installationsleitung NHXMH-J**
Prüfung Installationsleitung NHXMH-J

Sichtprüfung auf Beschädigungen, unzulässige
Biegeradien oder Quetschungen

Isolationsmessung aller Adern gegeneinander und gegen
PE (z B. mit 500 V DC) nach DIN VDE 0100-600

Durchgangsprüfung der Leiter (L1, L2, L3, N, PE)

Schleifenwiderstandsmessung und Messung des PE-Leiters
(Schutzleiterprüfung)

Dokumentation der Messergebnisse mit Bewertung (OK /
Fehlerhaft)

Prüfung auf normgerechte Verlegung bei zugänglichen
Leitungsteilen

Prüfprotokoll gemäß DIN VDE 0100-600 ist zu übergeben.
Menge: 1,000 St

**01.01.0410 Workshop und Abstimmung EMA-Datenpunkte an Managementsystem (GEMOS)**
Workshop und Abstimmung EMA-Datenpunkte an
Managementsystem

Gemeinsamer Abstimmungstermin zur Übergabe und
Aufschaltungsbedingungen der
EMA-Datenpunkte auf das Managementsystem (GEMOS)

Die EMA soll vollumfänglich vom GEMOS-System bedienbar
und parametrierbar sein.

Der Funktionsumfang ist nachvollziehbar zu
dokumentieren und die Bediensteten über diesen
Funktionsumfang in einem Workshop zu erläutern.

Kalkulationshinweis: Ein Tagessatz wurde hierfür
angenommen.
Menge: 1,000 t

#### 01.02 KG456.2 - Tür, Tor und Schleusensteuerung

*Hinweis*
Allgemeines:

 Es ist für die Tor- und Türsteuerung die vorhandene
SPS und die dazugehörigen E/A-Module zu tauschen.

 Es gibt von der vorhandenen SPS keine Unterlagen die
die Bestandsprogrammierung sowie die logische
Verknüpfung der Steuerung darstellen.

 Die Bestandsverkabelung der Spannungsversorgung sowie
der Steuerleitungen sind vorrangig weiter zu verwenden
und auf Verwendbarkeit zu prüfen. Im Einzelfall muss
über den Austausch entschieden werden.

 An vier (4) Türen werden jeweils die Motorschlösser
samt Ansteuerung getauscht. Die vorhandenen
Magnetkontakte werden mit übernommen.

 Neun (9) Türen sind mit elektromagnetischen Türöffnern
ausgestattet, die übernommen werden.

 Ein (1) elektromechanisches Schiebetor im Bestand.
(Antrieb und Steuerung wird ertüchtigt)

 Ein (1) elektromechanisches Schiebetor im Bestand.
(wird komplett ertüchtigt)

 Zwei (2) Ampeln (mit rot und grün Anzeige) je
Schiebetor und Sektionaltor (in Summe 4)

 Anzeige LED an den Türen (innen und außen) der
Motorschlösser.

 Drei (3) analoge Steuertableaus [Anschluss über
J-Y(St)Y 100x2x0,6]

Die o.a. Türen und Komponenten werden über digitale
Ein- und Ausgänge von der SPS gesteuert.
Die einzelnen Schaltbefehle der SPS (DO-Module)
schalten potentialfreie Koppelrelais, welche die
Spannungsversorgung (24AC-DC/230V) an den einzelnen
Türen freigeben.

Auslegung E/A-Module bzw. Hardware-Datenpunkte:

 ca. 100 Digital/Binary Inputs (DI/BI)
 ca. 120 Digital/Binary Outputs (DO/BO)

Die Anzahl der hier aufgeführten Hardwaredatenpunkte
beinhaltet das Schalten der Tore und Türen in der
Pforte (wie zuvor beschrieben), sowie die Ansteuerung
und Rückmeldung
von drei Steuertableaus (2x Pforte, 1x Alarmzentrale).

Kabel, Steuerleitung (Bestand):

 Je Steuertableau 1x J-Y(St)Y 100x2x0,6mm² (Summe: 3x
J-Y(St)Y 100x2x0,6mm²)
 Je Motorschloss 1x J-Y(St)Y 10x2x0,6mm² (Summe: 4x
J-Y(St)Y 10x2x0,6mm²)
 Je Elektromagnetischer Türöffner 1x J-Y(St)Y
10x2x0,6mm² (Summe: 9x J-Y(St)Y 10x2x0,6mm²)
 Je Schleusentor 1x J-Y(St)Y 10x2x0,6mm² (Summe: 2x
J-Y(St)Y 10x2x0,6mm²)

Kabel, Spannungsversorgung (Bestand):

 1x Abgang aus UV mit NYM 3x1,5 mm² für die
Spannungsversorgung von 3x Motorschlössern und 4x
elektromagnetischen Türöffnern
 1x Abgang aus UV mit NYM 3x1,5 mm² für die
Spannungsversorgung von 1x Motorschlössern und 5x
elektromagnetischen Türöffnern
 jeweils 1x Abgang aus UV mit NYM 5x6 mm² für die
Spannungsversorgung eines Torantriebs

*Hinweis*

**01.02.0010 Erstellung Lastenheft**
Erstellung Lastenheft

Die Erstellung des Lastenheftes soll sicherstellen,
dass die einzelnen Aufgaben, Anforderungen,
Bedingungen, Abhängigkeiten, usw. erfasst werden und
ein in diesem so festgehalten werden.
Die einzelnen Punkte sind vorab gemeinsam mit dem AG
sowie den Planungsbeteiligten im Detail zu erörtern und
abzustimmen, sodass dadurch ein reibungsloser
Bauablauf gewährleistet werden kann.

1. Allgemeine Projektinformationen

2. Rahmenbedingungen

3. Allgemeine und besondere Anforderungen (z.B.
Schaltmatrix für Zwangsläufigkeiten der Türen in
Schleusenbereichen, Schnittstellen zu anderen Anlagen
und Anlagenteilen, etc.)

4. Qualitätsanforderungen und Abnahme

5. Anlagen, Referenzen, Dokumentation
Menge: 1,000 St

*Hinweis*
Aktuell ist die Tor- und Türsteuerung der Pforte
Bestandteil der Zellenrufanlage (ZRK von Schneider
Intercom).

Die Tor- und Türsteuerung erfolgt über eine SPS, welche
in Zukunft über Modbus (TCP/IP) direkt mit dem
Managementsystem (Gemos)
verbunden sein wird.

Hierfür ist es erforderlich, dass die aktuelle
Anbindung und Verkabelung zw. SPS sowie ZRK sowie ZRK
zw. Managementsystem aufgeklärt und
zurückgebaut werden muss.

Dieser Rückbau erfolgt sukzessive und die
Vorgehensweise muss vorab exakt koordiniert werden.

**01.02.0020 Aufklärungsarbeiten für Rückbau - Schnittstelle SPS-ZRK**
Aufklärungsarbeiten - Schnittstelle SPS-ZRK
(Zellenrufkommunikation)

Sichtung der vorhandenen Unterlagen

Erfassung der relevanten Systemparameter (z. B.
Signaltypen, Schnittstellenprotokolle wie Modbus,
Profinet, etc.)

Klärung der Zuständigkeiten für Ein- und
Ausgangssignale

Prüfung der Kompatibilität beider Systeme und
Identifikation möglicher Konflikte
Menge: 1,000 St

**01.02.0030 Rückbau - Schnittstelle SPS-ZRK**
Fachgerechter Rückbau von Komponenten der bestehenden
Zellenrufkommunikationsanlage (ZRK) einschließlich
Ausbau,
Trennung von Leitungsverbindungen, Demontage von
Montagematerial (Relaiskarten, etc.)

Sichtung und Identifikation der demontierbaren
ZRK-Komponenten

Trennung der Zuleitungen nach Freigabe, inkl. Kappen
oder Abklemmen gem. VDE

Ausbau der Geräte aus Unterputz- oder Aufputzgehäusen,
Verteilern oder Systemschränken

Ausbau von Halterungen, Befestigungsmitteln und ggf.
zugehöriger Verdrahtung

Dokumentation des Rückbaus (z. B. für
Rückverfolgbarkeit, Anlagenübersicht,
Entsorgungsnachweis)

Übergabe demontierter Komponenten an den AG oder
fachgerechte Entsorgung

Sicherung oder Neutralisierung verbleibender
Leitungsenden gemäß den Anforderungen der VDE 0100 und
MLAR (Brandschutz)

Reinigung der Rückbauorte und Oberflächen

Besondere Hinweise:

Arbeiten sind mit der Fachbauleitung und ggf.
Sicherheitspersonal abzustimmen

Die Außerbetriebnahme erfolgt nur nach schriftlicher
Freigabe

Systemstilllegung darf keine anderen Betriebsbereiche
beeinflussen

Rückbau erfolgt zerstörungsfrei, soweit möglich (z. B.
zur Wiederverwendung)
Menge: 1,000 St

*Hinweis*
Aufgrund der fehlenden Schnittstellendokumentation
sind vorab aufwendige Aufklärungsarbeiten
erforderlich.

1.) Zwischen der vorhanden SPS für die Zuko und der
vorhandenen Zellenrufkommunikation von Schneider
Intercom.

2.) Zwischen der vorhanden SPS für die Zuko und den zu
steuernden Türen und Toren.

Die Bestandsverkabelung wird weitergenutzt und
übernommen, ist jedoch auf die weitere Nutzbarkeit zu
prüfen.

**01.02.0040 Aufklärungsarbeiten E/A-Verschaltung SPS und Türen sowie der beiden Schiebetore**
Aufklärungsarbeiten der Verschaltung zwischen der
vorhandenen SPS und den Türen sowie der beiden
Schiebetore

(siehe Hinweistext: Kurzbeschreibung Anforderungen
Maßnahme Tor- und Türsteuerung (Pforte))
Menge: 1,000 St

**01.02.0050 Prüfung Installationsleitung NHXMH-J**
Prüfung Installationsleitung NHXMH-J

Sichtprüfung auf Beschädigungen, unzulässige
Biegeradien oder Quetschungen

Isolationsmessung aller Adern gegeneinander und gegen
PE (z B. mit 500 V DC) nach DIN VDE 0100-600

Durchgangsprüfung der Leiter (L1, L2, L3, N, PE)

Schleifenwiderstandsmessung und Messung des PE-Leiters
(Schutzleiterprüfung)

Dokumentation der Messergebnisse mit Bewertung (OK /
Fehlerhaft)

Prüfung auf normgerechte Verlegung bei zugänglichen
Leitungsteilen

Prüfprotokoll gemäß DIN VDE 0100-600 ist zu übergeben.
Menge: 1,000 St

**01.02.0060 Prüfung Fernmeldeleitung J-H(St)H**
Prüfung Fernmeldeleitung J-H(St)H

Sichtprüfung der Leitung über zugängliche Strecken auf
mechanische Beschädigungen

Isolationsmessung aller Aderpaare (z B. bei 500 V DC)
gemäß DIN VDE 0815 und VDE 0100-600

Durchgangsprüfung (Ader für Ader, 1:1-Zuordnung an
beiden Enden)

Prüfung auf Kurzschluss und Adervertauschung

Protokollierung des Zustands aller Doppeladern (z. B.
in Tabellenform mit Bewertung OK/Fehlerhaft)

Bewertung der Leitungstauglichkeit für weitere Nutzung
(z. B. für Daten-, Steuer-, oder Signalübertragung)

Prüfprotokoll mit Angabe der Messergebnisse ist zu
übergeben.
Menge: 1,000 St

*Hinweis*

**01.02.0070 Installationsmaterial Schaltschrank**
Installationsmaterial Schaltschrank

- Klemmen (Reihenklemmen, PE/N-Klemmen, spezielle
Funktionsklemmen)
- Beschriftungssysteme für Klemmen, Adern und
Betriebsmittel
- Verdrahtungsmaterialien: Verdrahtungskanäle,
Aderendhülsen, etc.
- Montage- und Befestigungsmaterialien (Tragschienen,
Hutschienen, Montageplatten, Abstandshalter, etc.)
- Hilfsstoffe: Schrauben, Muttern, Scheiben,
Kabelbinder, Markierer, etc.)
Menge: 1,000 St

**01.02.0080 Kleinverteiler / 20 DA-Schraub-Verteiler für Komponenten Türverteiler**
Kleinverteiler / 20 DA-Schraub-Verteiler für
Komponenten Türverteiler

Kleinverteiler, Aufputz, Abmessungen ca. 150x100x36mm
[BxHxT], aus Kunststoff, mit Deckelkontakt (Anbindung
an EMA/GMA)

Bestückung mit LSA-Leisten (20 DA)

Montage der LSA-Leisten auf Träger

Durchführung von Zuleitungen und Patch- oder
Teilnehmerkabeln

Kabeleinführungen, Zugentlastungen und Beschriftung der
LSA-Leisten

Potentialausgleichsschiene bei Bedarf

Prüfung der Verbindungen auf Durchgang und Belegung

Liefern, montieren und anschließen eines
Kleinverteilers zur Telekommunikationsverkabelung mit
integrierter LSA-Technik zur Aufschaltung von
Datenleitungen.
Menge: 13,000 St

**01.02.0090 Speicherprogrammierbare Steuerung (SPS)**
Automationseinrichtung, Speicherprogrammierbare
Steuerung (SPS)

Netzart: Ersatznetzstromversorgung EN, ohne
Umschaltzeit, Netzspannung 230 V AC,
Umgebungstemperatur 0 bis 45 Grad C, relative
Umgebungsfeuchte 5 bis 90 % (nicht kondensierend),
für Einbau in Schalt-/Netzwerkschrank (Bestand), mit
Kommunikationsschnittstelle Modbus TCP Protokoll (zur
Anbindung an GEMOS),

Erforderliche Schnittstelle zur Kommunikation mit dem
GEMOS-System ist Modbus, TCP/IP und wird in das
bestehende Netzwerk mit eingebunden.

Enthalten sind die logische Grundprogrammierungen sowie
die erforderliche Anzahl der E/A-Module.

Zuzüglich 30% Reserve für Prozessorkapazität und
Speicher.

Lieferung, Montage, Inbetriebnahme, Programmierung und
Parametrierung einer SPS-basierten
und automatisierten Steuerung der in der
Kurzbeschreibung aufgeführten Türen und Tore.
Inklusive notwendiger E/A-Module ohne Notbedienebene.

(siehe Hinweistext: Kurzbeschreibung Anforderungen
Maßnahme Tor- und Türsteuerung (Pforte))

inkl. Liefern, Montieren und betriebsfertig anschließen

gewähltes Fabrikat der Planung: ABB oder gleichwertig
Typ: PM5032-T-ETH
Artikelnummer: 1SAP123400R0172

 gew. Fabrikat: ................................

Typ: ...............................................
Menge: 1,000 St

**01.02.0100 Digitales Eingabemodul, 32 DI, 24 V DC, 1-Leiter**
Digitales Eingabemodul, 32 DI, 24 V DC, 1-Leiter

Eingabemodul mit 32 digitalen Eingängen.
Zur zentralen Erweiterung der Zentraleinheit oder zur
dezentralen Erweiterung über Interface- oder Busmodul

integriert:
- 32 Eingänge 24V DC
- Eingangsverzögerung 0,1 / 1 / 8 / 32 ms
konfigurierbar
- davon 2 Eingänge als schnelle Zähler 50 kHz
konfigurierbar (bei Einsatz des Modules als zentrale
Erweiterung an einer CPU)
- Potentialtrennung

Abmessungen incl. Klemmenblock (mm): 67,5 x 135 x 75
(BxHxT)

Zulassungen: GL, DNV, BV, LRS, cUL, RINA

Versorgungsspannung 24 V DC

(siehe Hinweistext: Kurzbeschreibung Anforderungen
Maßnahme Tor- und Türsteuerung (Pforte))

inkl. Liefern, Montieren und betriebsfertig anschließen

gewähltes Fabrikat der Planung: ABB oder gleichwertig
Typ: DI524
Artikelnummer: 1SAP240000R0001

 gew. Fabrikat: ................................

Typ: ...............................................
Menge: 3,000 St

**01.02.0110 Digitales Ausgabemodul, 32 DO Transistor, 24 V DC, 1-Leiter**
Digitales Ausgabemodul, 32 DO Transistor, 24 V DC,
1-Leiter

Ein-/Ausgabegabemodul mit 32 digitalen Ausgängen. Zur
zentralen Erweiterung der Zentral-einheit oder zur
dezentralen Erweiterung über Interface- oder Busmodul

integriert:
- 32 Ausgänge 24 VDC/ 0,5A Transistor
- Überlastschutz
- Diagnose
- Potentialtrennung

Abmessungen incl. Klemmenblock (mm): 67,5 x 135 x 75
(BxHxT)

Zulassungen: CE, RoHS, China RoHS, EAC, GL, DNV, BV,
LRS, cULus, RINA, ABS,

Versorgungsspannung 24 V DC

(siehe Hinweistext: Kurzbeschreibung Anforderungen
Maßnahme Tor- und Türsteuerung (Pforte))

inkl. Liefern, Montieren und betriebsfertig anschließen

gewähltes Fabrikat der Planung: ABB oder gleichwertig
Typ: DO524
Artikelnummer: 1SAP240700R0001

 gew. Fabrikat: ................................

Typ: ...............................................
Menge: 3,000 St

**01.02.0120 24 V AC/DC Netzteils für SPS**
24 V AC/DC Netzteils für SPS

Netzteil mit Eingangsspannung 230 V AC,
Ausgangsspannung 24 V DC (geregelt), Mindestleistung
[5 A / 120 W]

Hutschienenmontage im Schaltschrank (DIN-Rail)

Anschluss der Netzversorgung (L/N/PE)

Anschluss der Ausgangsseite an Klemmleiste oder direkt
an SPS-Komponenten

Beschriftung der Anschlussklemmen und
Netzteilkennzeichnung

Einbindung in den Potentialausgleich

Prüfung auf Spannungswert, Kurzschlussfestigkeit und
Funktion

Dokumentation der Leistung inkl. Typenblatt und
Prüfprotokoll

inkl. Liefern, Montieren und betriebsfertig anschließen
Menge: 1,000 St

**01.02.0130 Koppelrelais 24V AC/DC**
Koppelrelais 24V AC/DC

Kleinschaltrelais mit Trageschienenbefestigung
1 Wechsler, 24 V AC/DC,
mit Zugfederklemmen, sichere Trennung nach VDE 0160 /
EN 50178,
Schaltrelais austauschbar, EMV-Spulenschaltung,
maximaler Kontakt-Dauerstrom 2 A, Brückengleichrichter,
Leuchtanzeige, Varistor, 10 Exponent 7

inkl. Lieferung, Montage und Anschließen
Menge: 40,000 St

**01.02.0140 Koppelrelais 230V**
Koppelrelais 230V

Schaltrelais mit Trageschienenbefestigung
1 Wechsler, 24 V AC/DC,
mit Zugfederklemmen, sichere Trennung nach VDE 0160 /
EN 50178,
Schaltrelais austauschbar, EMV-Spulenschaltung,
maximaler Kontakt-Dauerstrom 2 A, Brückengleichrichter,
Leuchtanzeige, Varistor, 10 Exponent 7

inkl. Lieferung, Montage und Anschließen
Menge: 4,000 St

**01.02.0150 Prüfung Installationsleitung NHXMH-J für die Spannungsversorgung Motorschlösser und elektromagn. Türöffner**
Prüfung Installationsleitung NHXMH-J für die
Spannungsversorgung Motorschlösser und elektromagn.
Türöffner

Sichtprüfung auf Beschädigungen, unzulässige
Biegeradien oder Quetschungen

Isolationsmessung aller Adern gegeneinander und gegen
PE (z B. mit 500 V DC) nach DIN VDE 0100-600

Durchgangsprüfung der Leiter (L1, L2, L3, N, PE)

Schleifenwiderstandsmessung und Messung des PE-Leiters
(Schutzleiterprüfung)

Dokumentation der Messergebnisse mit Bewertung (OK /
Fehlerhaft)

Prüfung auf normgerechte Verlegung bei zugänglichen
Leitungsteilen

Prüfprotokoll gemäß DIN VDE 0100-600 ist zu übergeben.
Menge: 1,000 St

**01.02.0160 Prüfung Fernmeldeleitung J-H(St)H für die Ansteuerung der Motorschlösser und elektromagn. Türöffner**
Prüfung Fernmeldeleitung J-H(St)H für die Ansteuerung
der Motorschlösser und elektromagn. Türöffner

Sichtprüfung der Leitung über zugängliche Strecken auf
mechanische Beschädigungen

Isolationsmessung aller Aderpaare (z B. bei 500 V DC)
gemäß DIN VDE 0815 und VDE 0100-600

Durchgangsprüfung (Ader für Ader, 1:1-Zuordnung an
beiden Enden)

Prüfung auf Kurzschluss und Adervertauschung

Protokollierung des Zustands aller Doppeladern (z. B.
in Tabellenform mit Bewertung OK/Fehlerhaft)

Bewertung der Leitungstauglichkeit für weitere Nutzung
(z. B. für Daten-, Steuer-, oder Signalübertragung)

Prüfprotokoll mit Angabe der Messergebnisse ist zu
übergeben.
Menge: 1,000 St

**01.02.0170 Installationskabel symmetrisch J-H(St)H 10x2x0,8 Bd**
Installationskabel symmetrisch J-H(St)H 10x2x0,8 Bd

inkl. Lieferung und in Teillängen, je nach
Aufklärungsergebnis Nutzung vorhandenes
Kabeltragsystem, verlegen.
Menge: 100,000 m

**01.02.0180 NHXMH-J 3×1,5 mm² Leitung**
NHXMH-J 3×1,5 mm² Leitung

Lieferung und fachgerechtes Verlegen einer Leitung
NHXMH-J 3×1,5 mm² gemäß DIN VDE 0281-204 / DIN VDE
0100.

Verlegung entsprechend örtlicher Gegebenheiten:
Aufputz, in Rohr / Kabelkanal an Kabelsammelhalter in
der Zwischendecke

Leitungseinführung in Anschlussdosen, Schalterdosen
oder Verteilungen mit geeigneter Zugentlastung.

Befestigung mit zugelassenem Befestigungsmaterial (z B.
Nagelschellen, Leitungshalter, Kabelbindern im Kanal,
etc.).

Einhalten von Mindestbiegeradien, Verlegeabständen und
Installationszonen nach DIN VDE 0100-520.

Leitungslängenmessung, Isolationsprüfung und
Durchgangsprüfung.

Kennzeichnung der Leitung an beiden Enden gemäß
Stromlaufplan oder Absprache.

inkl. Lieferung und Montage in Teillängen
Menge: 50,000 m

**01.02.0190 NHXMH-J 5×6 mm² Leitung**
NHXMH-J 5×6 mm² Leitung

Lieferung und fachgerechtes Verlegen einer Leitung
NHXMH-J 5×6 mm² gemäß DIN VDE 0281-204 / DIN VDE 0100.

Verlegung entsprechend örtlicher Gegebenheiten:
Aufputz, in Rohr / Kabelkanal an Kabelsammelhalter in
der Zwischendecke

Leitungseinführung in Anschlussdosen, Schalterdosen
oder Verteilungen mit geeigneter Zugentlastung.

Befestigung mit zugelassenem Befestigungsmaterial (z B.
Nagelschellen, Leitungshalter, Kabelbindern im Kanal,
etc.).

Einhalten von Mindestbiegeradien, Verlegeabständen und
Installationszonen nach DIN VDE 0100-520.

Leitungslängenmessung, Isolationsprüfung und
Durchgangsprüfung.

Kennzeichnung der Leitung an beiden Enden gemäß
Stromlaufplan oder Absprache.

inkl. Lieferung und Montage in Teillängen
Menge: 50,000 m

**01.02.0200 H07V-K 1x1,5 mm², flexiblen PVC-isolierten Kupferleitung**
H07V-K 1x1,5 mm², flexiblen PVC-isolierten
Kupferleitung

zur Schaltschrankinternen Verdrahtung, Verlegung in
Verdrahtungskanälen

Aderkennzeichnung gemäß VDE (z. B. schwarz, blau,
grün-gelb)

Zuschneiden, Abisolieren und fachgerechtes Anklemmen an
Klemmen, Geräten oder Verteilern

Verwendung von Aderendhülsen bei feindrähtigen Leitern

Prüfung auf Durchgängigkeit und Isolation

inkl. Lieferung und Verlegung sowie Anschluss und
Aderendhülsen
Menge: 100,000 m

**01.02.0210 Montage-Kleinmaterial**
Montage-Kleinmaterial wie,

- Abzweig- und Verbindungsdosen
- Isolierband, Kabelbinder, Kennzeichnungsmaterial
- Kabel- und Leitungshalter, Nagelschellen, Dübel,
Schrauben
- Schutzkappen, Dichtungen, Durchführungen
- usw.
Menge: 1,000 St

*Hinweis*
In der Fahrzeugschleuse befinden sich zwei
Schiebetore, welche an die SPS für
die Tor- und Türsteuerung mit angebunden werden müssen.

Die Schnittstelle ist hierbei die mitgelieferte
Regelung und Steuerung der jeweiligen Schiebetore.

Auslegung und Ausführung der Regelung und Steuerung der
Torantriebe ist zum Zeitpunkt der Erstellung des LV
noch unbekannt.

Wir gehen davon aus, dass die einzelnen Meldungen sowie
die Ansteuerung über potentialfreie Kontakte erfolgt.
Inwieweit die Torsteuerung über
ein BUS-System weitere Meldungen (z.B. diverse
Störmeldungen, Betriebsstundenzähler, etc.) zur
Verfügung stellen kann, ist ebenso noch unbekannt.

**01.02.0220 Ampelmodul ist mit zwei LED-Warnleuchten in der Farbe Grün und Rot**
Ampelmodul ist mit zwei LED-Warnleuchten in der Farbe
Grün und Rot

Ampelmodul komplett (inkl. Warnleuchten, Wandhalterung,
Montage und Kleinmaterial)

Spannungsversorgung 230V

Ansteuerung über SPS und Relais.

inkl. Lieferung und Montage sowie betriebsfertig
(Bestandskabel) anschließen.

Fabrikat der Planung: Grothe Urmet, Modulares System M
Artikelnr.: 38967

 gew. Fabrikat: ................................

Typ: ...............................................
Menge: 4,000 St

*Hinweis*

**01.02.0230 E/A Verschaltung SPS - Türsteuerung/Türverteiler**
E/A Verschaltung SPS  Türsteuerung/Türverteiler

Anschluss von Steuer- und Rückmeldesignalen zwischen
SPS-E/A-Modulen und der Zellenrufanlage

Verdrahtung an Klemmleisten, Signalmodulen oder direkt
am Interface der Zellenrufanlage

Einbindung von Koppelrelais, Trennbaugruppen oder
digitalen Ein-/Ausgangskarten

Beschriftung der Leitungen und Klemmen

Durchführung von Isolations-, Durchgangs- und
Funktionsprüfung

Dokumentation der Verschaltung (Klemmenplan,
Adernbelegung, ggf. Änderungen zur Revision)

Technische Anforderungen:

Spannungsbereiche gemäß Systemvorgabe

EMV-gerechte Leitungsverlegung und Schirmung

Arbeiten gemäß DIN VDE 0100, EN 60204-1 und
projektspezifischen Richtlinien
inkl. Anschluss, Beschriftung, Prüfung und
Dokumentation

Kalkulationshinweis: 1x Tür pro 0,5 Std. (13 Türen)
Menge: 6,500 h

**01.02.0240 Vollumfänglicher Test und Inbetriebnahme SPS-Türsteuerung inkl. Steuertableau**
Vollumfänglicher Test und Inbetriebnahme
SPS-Türsteuerung inkl. Steuertableau

Sichtprüfung der angeschlossenen Aktoren und Sensoren
(Türkontakte, Türantriebe, Riegelkontakte,
Positionsmelder etc.)

Prüfung der Ein- und Ausgänge gemäß I/O-Liste und
Stromlaufplan

Parametrierung der SPS-Komponenten (z. B. CPU,
E/A-Module, Kommunikationsschnittstellen)

Schrittweise Inbetriebnahme aller Türfunktionen:

Öffnen / Schließen

Verriegeln / Entriegeln (Verriegelungsmöglichkeit der
beiden Tableaus der Pforte, durch die
Sicherheitszentrale)

Statusanzeigen und Rückmeldungen (Status LED an den
Türen, Ampelschaltung Fahrzeugschleuse, etc.)

Prüfung der Sicherheitsfunktionen (z. B.
Freigabebedingungen, Sperrzustände)

Erstellen eines Inbetriebnahmeprotokolls inkl.
Prüfvermerken und ggf. Mängelliste

Kalkulationshinweis: 2 Monteure, pro Tür 0,5 Std. (13
Türen)
Menge: 8,000 h

**01.02.0250 Vollumfänglicher Funktionstest der SPS-Türsteuerung mit Managementsystem (Gemos)**
Vollumfänglicher Funktionstest der SPS-Türsteuerung
mit Managementsystem (Gemos)

Durchführen eines vollumfänglichen Funktionstests der
gesamten Türsteuerung über die SPS in
Verbindung mit dem übergeordneten Gefahrenmanagement-
bzw. Gebäudeleitsystem (GEMOS).
Der Test umfasst alle automatisierten,
sicherheitsrelevanten und bedienerbezogenen Funktionen
an Türen mit SPS-Steuerung.

Prüfung der korrekten Kommunikation zwischen SPS und
GEMOS (Modbus)

Test sämtlicher Steuerungsbefehle aus dem
Managementsystem (z. B. Tür öffnen/schließen, Riegel
an/aus, Sperrfunktionen)

Rückmeldung aller Türzustände im GEMOS (z. B. geöffnet,
geschlossen, verriegelt, gestört)

Test von Sicherheitsfreigaben, Verriegelungslogiken,
Notabläufen und ggf. Fluchtwegfreigabe

Simulation und Protokollierung typischer Betriebsfälle
und Notfallszenarien

Überprüfung von Melde- und Alarmfunktionen (z. B. Tür
nicht geschlossen, Riegel nicht angelegt, Sabotage)

Protokollierung aller Tests inkl. Ergebnisbewertung und
ggf. Mängelliste

Abstimmung mit Betreiber, Systemintegrator und
Fachbauleitung während der Durchführung

Besondere Hinweise:

Testdurchführung erfolgt nach Fertigstellung der
gesamten physischen und logischen Schnittstellen

Systembedienung über HMI / GEMOS erfolgt durch
autorisierte Personen oder im Beisein dieser

Arbeiten sind mit angrenzenden Gewerken (z. B.
Zellenruf, Video, Einbruchmeldeanlage,
Zutrittskontrolle) zu koordinieren

Prüfung erfolgt gemäß projektspezifischen
Anforderungen, VDE-Vorschriften und den Anforderungen
des Betreibers

Kalkulationshinweis: 2 Monteure, pro Tür 0,5 Std. (13
Türen)
Menge: 8,000 h

#### 01.03 KG456.3 - Steuertableaus für Tor- und Türsteuerung

*Hinweis*
-------------------- Steuertableau Pforte
------------------------

Es befinden sich zwei analoge Steuertableaus mit
Druckknöpfen in der Pforte.

Diese sind im Zuge der Maßnahme zu tauschen und die
Bestandsverkabelung [J-Y(ST)Y 100x2x0,6]
ist weiterzuverwenden.

Eine Funktionsprüfung des Bestandskabels sowie
umfangreiche Aufklärungsarbeiten zur SPS-Aufschaltung
sind
vorher durchzuführen.

Die aktuelle funktionelle Bedienung und Lampensteuerung
der Bestands-Steuertableaus ist zu übernehmen.

Die Steuertableaus sind eine Sonderanfertigung und
vorab exakt aufzumessen.

Es ist bei den Aufklärungsarbeiten zu beachten, dass
die Funktionsfähigkeit und Bedienung der Türen und Tore
nicht beeinträchtigt wird.

-------------------- Steuertableau Verwaltung
------------------------

Es befindet sich ein drittes Steuertableau, welches
sich in der Alarmzentrale (Verwaltungsgebäude)
befindet.

Dies ist mit dem aktuellen Funktionsumfang zu
übernehmen und das ankommende Kabel (Pforte, Raum 7115)
aufzuklären
in die neue SPS und deren E/A-Module bzw. Relais
anzubinden, zu testen und die Funktionsfähigkeit
wiederherzustellen.

Ankommende Kabel: J-Y(ST)Y 100x2x0,6 mm²

**01.03.0010 Aufklärungsarbeiten - EA Verschaltung**
Aufklärungsarbeiten - EA Verschaltung

Umfangreiche Aufklärungsarbeiten der Verdrahtung der
beiden Steuertableaus der Pforte
sowie der ankommenden Verdrahtung des Steuertableaus
vom Verwaltungsgebäude mit der SPS.

Sichtung und Dokumentation des vorhandenen
Schaltschrankes und der SPS-Anlage

Überprüfung der vorhandenen Verdrahtung, Komponenten
und Schnittstellen

Erstellung eines Ist-Zustandsberichts zur späteren
Planung der Verdrahtung

Es ist bei den Aufklärungsarbeiten darauf zu achten,
dass die Funktionsfähigkeit und Bedienung der Türen und
Tore nicht beeinträchtigt wird.
Menge: 3,000 St

**01.03.0020 Prüfung Bestandsleitung J-H(St)H 100x2x0,6 mm²**
Prüfung Bestandsleitung J-H(St)H 100x2x0,6 mm²

Sichtprüfung der Leitung über die zugänglichen Bereiche

Isolationsprüfung gemäß DIN VDE 0815 bzw. VDE 0100 Teil
600

Durchgangsprüfung aller Adernpaare (100 Doppeladern)
auf Unterbrechung

Prüfung auf Adervertauschung (Ader-zu-Ader-Zuordnung)

Messung des Schleifenwiderstands

Dokumentation der Ergebnisse je Doppelader
(Messprotokoll)

Kennzeichnung defekter/gestörter Adernpaare

Bewertung der Leitungstauglichkeit für weitere
Verwendung

Messmittel: Isolationsprüfgerät mit Prüfspannung 500 V
DC, Leitungsprüfer, ggf. Kabeltester mit Speicher

Grenzwerte: Isolationswiderstand >1 MÙ pro Aderpaar,
abhängig von Leitungslänge und Umgebung

Zugang: Auftraggeber stellt Zugang zu beiden
Leitungsenden bereit

Protokollierung: Ergebnisdokument als Excel oder PDF,
mit Status je Paar: OK / Unterbrechung / Vertauschung /
Kurzschluss
Menge: 2,000 St

**01.03.0030 Installationskabel symmetrisch J-H(St)H 100x2x0,6 Bd**
Installationskabel symmetrisch J-H(St)H 100x2x0,6 Bd

Auflegen feldseitig am Bedientableau sowie an Bestands
LSA-Leisten. (falls erforderlich und Bestandskabel
nicht nutzbar)

inkl. Lieferung und in Teillängen, je nach
Aufklärungsergebnis Nutzung vorhandenes
Kabeltragsystem, verlegen.
Menge: 100,000 m

**01.03.0040 Tableau aus eloxiertem Alu in Sonderanfertigung, Einarbeitung Grundriss, Lackierung und Einarbeitung Öffnungen Druckknöpfe**
- Tableau aus eloxiertem Aluminium in
Sonderanfertigung
- Erstellung der Tableau-Zeichnung
- Abmessung.: ca. 400x300x60mm, UP-Rahmen
- Frontplatte im Elcosil-Untererloxaldruck
- Bestückt mit 20 Leuchtdrucktastern 18x18mm,
LED-Rückmeldung
- Betriebsspannung 24VDC
- Klemmleiste mit Federklemmen, Taster und LEDs mit
jeweils einem gemeinsamen Potential
- Schutzart mind. IP54 (Aufputz) / IP20 (Einbau)
- Spannungsversorgung: 24 V DC oder gemäß
Anlagenspezifikation

Liefern, verdrahten und betriebsfertig montieren eines
Steuertableaus zur Bedienung und Anzeige
von Funktionen im Rahmen der SPS-Steuerung bzw.
Zutrittskontrollanlage (Zuko).
Die Tableaus werden als externes Bedientableau im Tisch
installiert.

Inbetriebnahme gemeinsam mit der Gesamtanlage

Erstellung von Anschlussplänen, Beschriftung und
Prüfdokumentation

Tableaus (Bestand) sind vor der Fertigung aufzumessen.
Menge: 2,000 St

**01.03.0050 Tischlerarbeiten für die Einfassung der Steuertableaus**
Tischlerarbeiten für die Einfassung der Steuertableaus

Anpassen und fachgerechter Einbau eines durch den AG
gelieferten Steuertableaus (z B.
SPS-/Zutrittsbedienfeld) in eine
vorhandene Schreibtischplatte aus Holzwerkstoff.

Aufmaß vor Ort zur genauen Ermittlung der
Einbauposition

Ausschnitt in Tischplatte gemäß Maßvorgabe des Tableaus

Einlassen des Tableaus flächenbündig und angewinkelt

Nachbearbeitung der Schnittkanten (Kantenumleimer,
Versiegelung)

mechanische Befestigung des Tableaus (z B. mit
Schrauben, Klammern)

Herstellung von Kabeldurchführungen und verdeckter
Kabelführung unter der Tischplatte (bis Kabelkanal o.
Ä.)

Endreinigung der Arbeitsfläche

inkl. An- und Abfahrt, Aufmessen und Anpassen vor Ort
Menge: 1,000 St

**01.03.0060 Fachgerechtes Auflegen und Anklemmen eines vorhandenen oder neu verlegten Fernmeldekabels J-Y(ST)Y 100x2x0,6 mm² auf eine vorhandene LSA-Leiste (Anschlussverteiler / Verteilerschrank).**
Fachgerechtes Auflegen und Anklemmen eines vorhandenen
oder neu verlegten
Fernmeldekabels J-H(St)H 100x2x0,6 mm²  (der beiden
Steuertableaus) auf eine vorhandene LSA-Leiste
(Anschlussverteiler / Verteilerschrank).
Einbauort: [Pforte, Technikraum 7115, mittleres Rack
vom Zellenruf]

Vorbereitung des Kabelendes, fachgerechtes Abmanteln
und Ablängen

Paarweises Auflegen der 100 Doppeladern auf LSA-Leiste
unter Beachtung der Farb- und Paarfolge gemäß DIN/VDE

Verwendung geeigneter LSA-Anschlusstechnik

Einhaltung der Biegeradien und Entlastung des Kabels

Dokumentation der Beschaltung auf Beschriftungsstreifen
bzw. Plan

Prüfung der mechanischen und sichtbaren
Anschlussqualität

Entsorgung von Kabelresten und Verpackungsmaterial

Saubere, spannungsfreie Kabelführung

EMV-gerechte Trennung zu energieführenden Leitungen
Menge: 2,000 St

**01.03.0070 Durchführen der vollständigen Inbetriebnahme sowie des Funktionstests der Steuertableaus zur Bedienung von SPS-/Zutritts- oder Gebäudefunktionen.**
Durchführen der vollständigen Inbetriebnahme sowie des
Funktionstests der Steuertableaus zur Bedienung von
SPS-/Zutritts- oder Gebäudefunktionen.

Sichtprüfung der mechanischen und elektrischen
Installation

Prüfung der Beschriftung, Verdrahtung und korrekten
Anschlussbelegung

Spannungsprüfung und ggf. Einspeisung des Tableaus

Funktionstest aller Bedienelemente (Taster, Schalter,
Leuchtmelder, etc.)

Überprüfung der Rückmeldungen zur/zurück von
übergeordneten Systemen (SPS, Zuko, BMS)

Prüfung der Funktionslogik gemäß Funktionsbeschreibung
oder I/O-Liste

Dokumentation von Abweichungen oder Mängeln

Durchführung in Abstimmung mit beteiligten Gewerken

Nachweis der erfolgreichen Funktionsprüfung durch
Prüfliste/Protokoll

Übergabeprotokoll an Auftraggeber oder Fachbauleitung
Menge: 1,000 St

**01.03.0080 Dokumentation Steuertableau / Steuerungssystem**
Dokumentation Steuertableau / Steuerungssystem

Schaltpläne inkl. Ein- und Ausgänge, Klemmenplan,
Stromlaufplan

Anschluss- und Verdrahtungspläne

Bedienungs- und Wartungsanleitung für Tableau und
angeschlossene Komponenten

Stückliste aller verwendeten Bauteile (mit
Herstellerangabe und Typenbezeichnung)

Beschriftungslisten für Bedienelemente und Klemmen

Fotodokumentation der eingebauten Komponenten und des
Gesamtaufbaus

Prüfdokumente (z B. Isolationsmessung,
Funktionsprüfung, LSA-Belegung)

Kopie des Inbetriebnahmeprotokolls
Menge: 1,000 St

#### 01.04 KG459 - Sonstiges zur KG450

**01.04.0010 Decken- und Wanddurchbrüche bis 300mm**
Decken- und Wanddurchbrüche bis 300mm

Herstellen von runden oder eckigen Durchbrüchen bis zu
einem maximalen
Durchmesser bzw. einer Kantenlänge von 300 mm in
Massivdecken
oder -wänden aus Beton, Mauerwerk oder vergleichbarem
Material zur
Durchführung von Leitungen, Rohren oder
Installationskomponenten.

Anzeichnen und kontrolliertes Öffnen der Bauteile per
Kernbohrung, Stemmarbeiten oder vergleichbaren
Verfahren

Herstellung in staubminimierter Ausführung

Sicherung angrenzender Bauteile und Schutz der Umgebung
(Abdeckungen, Folien, Absaugen)

Entsorgung des Bohr-/Abbruchmaterials inkl. Abtransport

Keine statisch tragenden Bauteile dürfen geschwächt
werden  falls doch, Rücksprache mit der Bauleitung

Technische Hinweise:

Ausführung nach den Vorgaben der DIN 18320 / 18381
(Elektro, HLS), DIN 18349 (Betonbohr- und Sägearbeiten)

Inklusive aller Nebenleistungen (z. B. Bohreinrichtung,
Werkzeugverschleiß, Montagehilfen)
Menge: 5,000 St

**01.04.0020 Kabeldurchführung durch raumabschließende Bauteile gem. MLAR inkl. Abschottung, Kennzeichnung und Dokumentation**
Kabeldurchführung durch raumabschließende Bauteile
gem. MLAR inkl. Abschottung, Kennzeichnung und
Dokumentation

Herstellen einer norm- und richtlinienkonformen
Kabeldurchführung
durch raumabschließende Wände oder Decken gemäß den
Anforderungen
der Muster-Leitungsanlagen-Richtlinie (MLAR) sowie der
Landesbauordnung (LBO).

Verwendung geprüfter und bauaufsichtlich zugelassener
Systeme (z. B. ETA, Ü-Zeichen, aBG)

Berücksichtigung der maximal zulässigen Belegung
(Querschnitt, Abstand, Reserveplätze)

Kennzeichnung der Durchführung gemäß MLAR (Schild mit
Angaben zu System, Hersteller, Ersteller, Datum,
Füllstand etc.)

Dokumentation der Ausführung inkl. Fotodokumentation
und Prüfprotokoll für die Bauüberwachung

Durchführung von Kabeln und Leitungen ohne
Funktionserhalt

Abdichtung der Durchführung mit einem zugelassenen
Abschottungssystem gemäß MLAR

Technische Hinweise:

Ausführung gemäß DIN 4102, DIN EN 1366, MLAR sowie den
Herstellervorgaben des verwendeten Schottsystems

Brandschutzanforderung in EI30, EI60 oder EI90 nach
Planung (genauer Wert durch Planvorgabe)

Durchführung nur durch geschultes Personal mit
Erfahrung im Brandschutz

Fremdüberwachung / Abnahme durch
Brandschutzsachverständige ggf. bauseits
Menge: 25,000 St

**01.04.0030 Öffnen/Schließen Brandschottungen**
Öffnen und Schließen von Durchbrüchen und Bohrung mit
einem Durchmesser von D = 300 mm.

Wandmaterial:  Beton B 25
Wandstärke  :  bis 300 mm.
Menge: 5,000 St

**01.04.0040 S90-Brandabschottungen Durchbruch bis 0,02 m²**
Brandschutztechnischer Verschluss von
Kabeldurchführungen in Wänden und Decken
nach MLAR, min. in Klassifizierung der Wand/Decke.

Erstellung von zulassungskonformen
Brandschotten bei Wand-/Deckendurchführungen,
die im Rahmen der Leistungsausführung
geöffnet wurden. Instandsetzung oder
Neuerstellung des Brandschottes.

Für Durchführungen bis max. 200 mm x 300 mm.

Liefern, montieren und Dokumentieren (nur
Brandschotte).
Menge: 2,000 St

**01.04.0050 Nachsetzen von Revisionsöffnungen inkl. Lieferung und Montage von Revisionsklappen**
Nachsetzen von Revisionsöffnungen inkl. Lieferung und
Montage von Revisionsklappen

Nachträgliches Herstellen, Erweitern oder Anpassen von
Revisionsöffnungen
zur Gewährleistung der Zugänglichkeit von
Installationen, Verbindungen oder
Wartungseinrichtungen in Wänden, Decken oder Schächten.

Öffnen von Verkleidungen (z. B. Gipskarton,
Akustikdecken, Schachtverkleidungen)
unter Berücksichtigung statischer und
brandschutztechnischer Vorgaben

Fachgerechte Ausführung inkl. Schutzmaßnahmen gegen
Schmutz und Beschädigungen

Dokumentation der Lage und Maße (für Revisionsplan)

inkl. Lieferung und Einbau geeigneter Revisionsklappen
(z. B. aus Metall, Gipskarton, revisionsfähig und ggf.
flächenbündig)

inkl. Anpassung an vorhandene Oberflächen (inkl.
Spachteln, Schleifen, ggf. Anstrich in bauseitiger
Qualität)
Menge: 5,000 St

**01.04.0060 Öffnen/schließen Doppelböden**
Öffnen und anschließendes fachgerechtes
Wiedereinsetzen
von Doppelbodenplatten zur Herstellung und Durchführung

von Kabelverlegungen oder Installationsarbeiten im
Hohlboden.

Aufnahme von Doppelbodenplatten mit geeigneten
Werkzeugen

Zwischenlagerung der Platten ohne Beschädigung,
sortenrein und wiederverwendbar

Temporäres Öffnen größerer Flächen je nach Bedarf für
Leitungsverlegung oder sonstige Arbeiten

Wiedereinsetzen der Bodenplatten in korrekter
Ausrichtung, höhengleich und mit sicherem Sitz

Kontrolle auf Beschädigungen und ggf. Austausch
defekter Platten (Umstand ist beim AG anzuzeigen)

Sicherstellung der Begehbarkeit nach Abschluss

Einhaltung aller relevanten Sicherheits- und
Unfallverhütungsvorschriften während der Arbeiten

Besondere Hinweise:

Arbeiten sind mit den beteiligten Gewerken und der
Bauleitung abzustimmen

Vorsichtiger Umgang mit empfindlichen Bodenoberflächen
(z. B. HPL, Linoleum, Teppichlaminat)

Keine dauerhafte Veränderung am Bodenaufbau oder an der
Unterkonstruktion in dieser Position enthalten
Menge: 5,000 m²

**01.04.0070 Öffnen und Schließen vorhandener Gebäudeeinführungen**
Öffnen und Schließen vorhandener Gebäudeeinführungen

Fachgerechtes Öffnen und Schließen vorhandener
Gebäudeeinführungen
zur Durchführung von Leitungen, Kabeln oder
Medienrohren in Gebäudehüllen
(Wände, Bodenplatten, Schächte etc.).

Öffnen bestehender Einführungssysteme

Durchführung und fachgerechte Abdichtung nach
Hersteller- bzw. Normvorgaben (z. B. Dichtpackungen,
Quellbänder, Pressdichtungen, Brandschutzmaterial)

Schließen der Gebäudeeinführung nach Durchführung,
inkl. mechanischer und ggf. brandschutztechnischer
Abdichtung

Wiederherstellung der Witterungs- und/oder
Druckdichtheit (z. B. gegen drückendes Wasser,
Gasdichtheit, je nach Ausführung)

Einhaltung der Vorgaben nach DIN 18533 (Abdichtung),
DIN 4102 (Brandschutz) und DVGW/VDE-Richtlinien

Entsorgung von Ausbau- oder Dichtmaterialien, Reinigung
der Arbeitsstelle
Menge: 2,000 St

**01.04.0080 Kabelkennzeichnungsschild**
Das Material muss witterungsbeständig und
abriebfest, sowie unverlierbar sein.
Kabelbezeichnungsschild bestehend aus einem
alterungsbeständigen transparenten Kunststoff, mit
Beschriftungscode
(bis zu 12 Ziffern oder Buchstaben, inkl. Leerzeichen,
nach Vorgabe des AG) maschinell beschriften und
am Kabel anbringen.
Menge: 20,000 St

**01.04.0090 I30 Brandschutzkanal Querung notwendiger Flure**
Brandschutzkabelkanal als selbsttragendes Fertigteil
und
zur Montage direkt auf Wand und Decke,
Beflammung von außen, rechteckig, mit allgemeinem
bauaufsichtlichen Prüfzeugnis,
Klassifizierung EI 30 DIN EN 13501-3, beidseitig
geprüft
DIN EN 1366-2, für vertikalen und horizontalen Einbau,
waagerecht,
inkl. allen systemzugelassenem Montagezubehör, sowie
Befestigungsmaterial (Anker, Schrauben, Dübel, etc.)
und Kennzeichnungsschilder.

Innenmaß Höhe mind. '70' mm, im Gebäude,
Arbeitshöhe des Montageortes bis 3,5 m über der
Standfläche des hierfür erforderlichen Gerüstes.

inkl. Liefern und montieren in Teillängen
Menge: 2,000 m

**01.04.0100 Kunststoff-Panzer-Rohr, DN 40, steckbar, UV und Witterungsbeständig**
Elektroinstallationsrohr DIN EN 61386 (VDE 0605) und
DIN EN 60423 nicht flammenausbreitend, aus Kunststoff,
halogenfrei, einwandig, glatt, starr, Außendurchmesser
40 mm (DN40)
UV und Witterungsbeständig, geeignet für den
Außenbereich

Kunststoff-Rohr, DN 25, steckbar, mit Schellen
für Kabelverlegung, inkl. Montage
(Montagehöhe bis 8m)

liefern und montieren
Menge: 100,000 m

**01.04.0110 Wand- und Deckenschlitze in massivem Mauerwerk/Beton**
Nachträgliches Herstellen von Wand- und
Deckenschlitzen
in massivem Mauerwerk/Beton, horizontal und vertikal,
inkl. Schuttabfuhr und fachgerechte Entsorgung

Statische Anforderungen an Restwandstärken sind zu
beachten.

Schlitze sind mit geeignetem Werkzeug
auszuführen (z. B. Fräse bzw. Trennscheibe)

Schlitzgröße: bis 2,5 bis 5,00 x 3,0 cm (B x T)
Wandmaterial: Beton/Mauerwerk
Menge: 20,000 m

**01.04.0120 Prüfung 1000V, Wechselstromkreis**
Prüfung der Anlage mit Bemessungsspannung bis 1000 V,
mit Besichtigen, Erproben und Messen, für einen
Wechselstromkreis mit einem weiteren Schutzgerät,
einschl. Messprotokoll.
Menge: 5,000 St

**01.04.0130 Prüfung 1000V, Dreiphasenwechselstromkreis**
Prüfung der Anlage mit Bemessungsspannung bis 1000 V,
mit Besichtigen, Erproben und Messen, für einen
Dreiphasenwechselstromkreis mit einem weiteren
Schutzgerät, einschl. Messprotokoll.
Menge: 2,000 St

**01.04.0140 Inbetriebnahme der elektrischen Anlage**
Inbetriebnahme der elektrischen Anlage nach erfolgter
Messung.
Menge: 1,000 PSCH

**01.04.0150 Demontage und fachgerechte Entsorgung der alten Komponenten**
Fachgerechte Demontage und Entsorgung bestehender,
nicht mehr benötigter technischer Komponenten,
die im Zuge von Umbau-, Sanierungs- oder
Rückbauarbeiten außer Betrieb genommen werden.

inkl. Dokumentation und Entsorgungsnachweis
Menge: 1,000 St

**01.04.0160 Zulage für Montagehöhe zwischen 3m bis 8m**
Zulage unter Berücksichtigung des Einsatzes
eines mobilen Gerüstes, einschl. Bereitstellung,
Umstellen, Auf- und Abbau.

Zur Bereitstellung wird eine Einsatzzeit von höchstens
5 AT angenommen.
Menge: 5,000 t

**Ausführungsbeschreibung 0001 Fotodokumentation**
*Fotodokumentation*
Fotodokumentation
Vom AN angefertigte Brandabschottungen in Wänden und
Decken sowie verschlossene Durchführungen sind vom AN
nach Erstellung einzeln zu fotografieren. Es müssen
beide Seiten der Schottungen fotografiert werden. Das
Herstellersiegel / Errichtersiegel sowie das
Nummernschild der Brandabschottung müssen zusammen
fotografiert werden. Das Brandschott mit seiner
Belegung und das Nummernschild muss erkennbar und
lesbar sein. Sollten auf einem Foto, aufgrund der
Schottgröße und/oder der räumlichen Situation, nicht
alle Situationen erfassbar sein, so müssen bis zu vier
Teilfotos erstellt werden. Die Fotos sind so zeitnah
mit Abschluss der Baustelle zu erstellen, dass der
tatsächliche Zustand (Schott /Belegung ) zum
Übergabezeitpunkt erfasst ist. Die Dateinamen der
Fotodateien sollen der Schottnummer entsprechen. Bei
mehreren Bildern mit Zusatz a,b,c,d. Die Fotos sind mit
Datum- und Zeiteinblendung zu erstellen. Die
Fotodateien, sind soweit keine anderen Angaben vom AG
gemacht werden, im Dateiformat .jpg zu erstellen. Die
Dokumentation ist dem AG in vorgenanntem Dateiformat
einfach auf CD-Rom und als Ausdruck dreifach in Ordnern
zu übergeben.

**01.04.0170 Fotodokumentation aller vom AN erstellten Brandschottungen.**
Menge: 1,000 St

**01.04.0180 Foto**
als zusätzliche Aufnahme einer nicht vom
Auftragnehmer
erstellten Schottung mit Aufnahme beider Seiten der
Schottung, einschl. Aufnahme in vorgenannte
Dokumentation, erkenntlich als separater Teil in der
Dokumentation
Menge: 1,000 Stk

*Hinweis*

**01.04.0190 Werk- und Montageplanung**
Die vom AN zu erstellenden Unterlagen, mit CAD-
Programm, als Montagepläne und -unterlagen, werden nach
abgestimmten Terminplänen dem AG zur Genehmigung 2-fach
zur Verfügung gestellt, als
Papierzeichnung/Plotterausdruck und auf Datenträger,
und im PDF-Format. Schnittstelle DWG, Ausdruck farbig,
auf DIN A 4, Format gefaltet.
Menge: 1,000 St

**01.04.0200 Dokumentation und Revisionsunterlagen**
Dokumentation erstellen, anhand vom AG zur Verfügung

gestellter Grundriss-, Schnitt- oder sonstiger Baupläne
im Format dwg, Übergabe vor der Abnahme,

sowie Übergabe im Datenformat digital im
pdf- Format,

Diese beinhalten u.a.
- Datenblätter
- Errichterbescheinigung
- Grundrisse
- Schemen
- Details
- Einweisungsnachweis
- Inbetriebnahmeprotokolle
- etc.
Menge: 1,000 St

*Hinweis*

**01.04.0210 Schulung und Einweisung der Nutzer**
Einweisung der Nutzer in die technischen Anlagen nach
erfolgter Inbetriebnahme.
Menge: 1,000 St

*Hinweis*

**01.04.0220 Koordination und Kommunikation mit Projektbeteiligten etc.**
Koordination und Kommunikation

Im Rahmen der Projekt- und Baukoordination sind
Tätigkeiten
in sicherheitsrelevanten Bereichen mit besonderen
Zugangsregelungen erforderlich.

Der Bieter hat eigenverantwortlich die Organisation und

Beantragung aller für den Zugang zu diesen Bereichen
erforderlichen Zugangsberechtigungen und
Sicherheitsfreigaben
durchzuführen. Dies umfasst u. a. die Abstimmung mit
den

Für die Beschaffung der Zugangsberechtigungen, etc.
werden
pauschal 10 Stunden kalkuliert.

Leistungsumfang:

- Selbstständige Koordination und Beantragung von
Zugängen in sicherheitsrelevanten Bereiche
- Kommunikation mit Sicherheitsverantwortlichen der
Anstalt
- Kommunikations- und Koordinationsaufwand zu anderen
Gewerken und der Architektur
Menge: 10,000 h

**01.04.0230 Stundenlohnarbeiten durch Obermonteur/-in**
der Verrechnungssatz für die jeweilige Arbeitskraft
umfasst sämtliche Aufwendungen wie Lohn- und
Gehaltskosten, Lohn- und Gehaltsnebenkosten, Zuschläge,
lohngebundene und lohnabhängige Kosten, sonstige
Sozialkosten, Gemeinkosten, Wagnis und Gewinn.
Menge: 15,000 h

**01.04.0240 Stundenlohnarbeiten durch Techniker/-in**
der Verrechnungssatz für die jeweilige Arbeitskraft
umfasst sämtliche Aufwendungen wie Lohn- und
Gehaltskosten, Lohn- und Gehaltsnebenkosten, Zuschläge,
lohngebundene und lohnabhängige Kosten, sonstige
Sozialkosten, Gemeinkosten, Wagnis und Gewinn.
Menge: 5,000 h

**01.04.0250 Stundenlohnarbeiten durch Monteur/-in**
der Verrechnungssatz für die jeweilige Arbeitskraft
umfasst sämtliche Aufwendungen wie Lohn- und
Gehaltskosten, Lohn- und Gehaltsnebenkosten, Zuschläge,
lohngebundene und lohnabhängige Kosten, sonstige
Sozialkosten, Gemeinkosten, Wagnis und Gewinn.
Menge: 40,000 h

**01.04.0260 Stundenlohnarbeiten durch Helfer/-in**
der Verrechnungssatz für die jeweilige Arbeitskraft
umfasst sämtliche Aufwendungen wie Lohn- und
Gehaltskosten, Lohn- und Gehaltsnebenkosten, Zuschläge,
lohngebundene und lohnabhängige Kosten, sonstige
Sozialkosten, Gemeinkosten, Wagnis und Gewinn.
Menge: 20,000 h

USt %: 19,00
